# L372 - FE, Rothselberg - Eßweiler
Angebotsaufforderung (GAEB 90, DA83)
Eröffnung: 07.08.26 08:30
Ende der Zuschlagsfrist: 04.09.26
Währung: EUR
Auftraggeber: LBM Kaiserslautern

## L372 - FE, Rothselberg - Eßweiler, Straß
Datum: 09.07.26

### Bereich 01 BAUSTELLENEINRICHTUNG

#### Abschnitt 01.01 BAUSTELLENEINRICHTUNG

*Hinweis*
In die Baustelleneinrichtung sind ebenfalls alle für
die Ausführung von Homogenisierung & Verbesserung der
Fahrbahn benötigten Maschinen / Geräte
einzukalkulieren.

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0002 Baustelle räumen Sämtl. LV-Abschn.**
StL-Nr. 21910111201
Baustelle von allen Geräten, Anlagen, Einrichtungen und
dgl. räumen. Benutzte Flächen und Wege entsprechend dem
ursprünglichen Zustand herrichten. Soweit nicht für
bestimmte Leistungen für das Räumen der Baustelle gesonderte Positionen im Leistungsverzeichnis enthalten
sind, gilt die Pauschale
für alle Leistungen sämtlicher Abschnitte des Leistungsverzeichnisses.
Menge: 1,000 Psch
Zuordnung: 101

**01.01.0003 Bereitstellungsflächen herstellen Fl>1.000-2.000 m3 HW-h <2 m Zeitw. Lag.**
Flächen für die zeitweilige Lagerung von
Bodenmaterial, Baggergut, Ausbaustoffen oder
Abfällen nach Unterlagen des AG als
Bereitstellungsflächen herstellen. Haufwerkskataster
mit Lageplänen, Angaben zu
Haufwerksnummer, Anlieferungszeitraum, Herkunft
nach Entnahmestelle aufstellen. Haufwerke mit
reißfester, witterungsbeständiger Folie abgedeckt.
Bereitstellungsflächen für alle Bauabschnitte dieser
Maßnahme.
Flächenbefestigungen
Oberflächenabdichtung: Alle Haufwerke sind mit einer
mindestens 0,4 mm starken, reißfesten HDPE-Folie zu
sichern.
Entwässerung: Das anfallende, unbelastete
Niederschlagswasser ist von der Oberflächenabdichtung
sicher abzuleiten.
Untergrundabdichtung: Für gefährliche Abfälle (gemäß
AVV bzw. Landesrecht) ist zusätzlich zur
Oberflächenabdichtung eine Untergrundabdichtung mit
HDPE-Folie zwingend erforderlich.
Lagerfläche für Menge über 1.000 bis 2.000 m3.
Haufwerksgröße bis zu 250 m³. Vorhalten, Betreiben und
Unterhalten sind mit einzukalkulieren.
Haufwerkshöhe bis 2,00 m.
Material verschiedenste Aushubmaterialien
Lagerung = Zeitweilige Lagerung von Abfällen nach
4. BImSchV, Anhang 1, Nr. 8.12.
Menge: 1,000 Psch

**01.01.0004 Bauzaun aufstellen und entfernen Zaunhöhe 2,0 m*Stahlgitter-FT**
StL-Nr. 21910120733
Bauzaun nach Unterlagen des AG einschl. der erforderlichen Tore und Pfosten standsicher aufstellen, während
der Bauzeit vorhalten und unterhalten sowie nach Beendigung der Bauzeit entfernen. 70 v.H. des Preises werden nach Aufstellen, der Rest nach Entfernen des Bauzaunes vergütet.
Zaunhöhe = 2,00 m.
Zaun aus Stahlgitter-Fertigteilen.
Menge: 200,000 m
Zuordnung: 101

#### Abschnitt 01.02 KOORDINATION

**01.02.0001 Koordination der Gesamtmaßnahme**
Koordination der Gesamtmaßnahme
Fachlosübergreifende Koordination der Gesamtmaßnahme,
bestehend aus 3 Fachlosen (Straßenbauarbeiten,
Fahrzeugrückhaltesysteme und Verkehrssicherung).
Koordination der Ausführungstermine und Abstimmung der
durchzuführenden Arbeiten. Einbeziehung aller
beteiligten AN des AG's, des SIGE-Koordinators usw.
Organisation von Bau- und Verkehrsbesprechungen.
Menge: 1,000 Psch

*Hinweis*
Die Pos. 01.03.0001 dient lediglich der
Verkehrssicherung zur Entnahme der Asphaltproben unter
halbseitiger Verkehrsführung. Die Verkehrssicherung der
Baumaßnahme erfolgt über ein separates Fachlos.

#### Abschnitt 01.03 VERKEHRSSICHERUNG

**01.03.0001 Verk.sich. kürzerer Dauer durchf. Verk.konzept AG*bew. Arbeitsst. bei Tageslicht*Anordnung n. Unt.**
StL-Nr. 22110513502399119
Verkehrssicherung an Arbeitsstellen von kürzerer Dauer
betriebsfertig aufbauen, vorhalten, warten, instand
setzen, betreiben und abbauen. Vorübergehende Verkehrssicherungsmaßnahmen durchführen.
Nach Verkehrskonzept des AG.
Für bewegliche Arbeitsstelle.
Länge des Arbeitsbereiches '1600'
Gesamtdauer der Verkehrsführung '1 Arbeitstag '
Bei Tageslicht.
Verkehrsrechtliche Anordnung nach Unterlagen des AG
einholen und zugehörige Unterlagen erstellen. Erforderliche Ortsbesichtigungen zur Erstellung der Planunterlagen für die verkehrsrechtliche Anordnung durchführen.
Anfallende Gebühren 'siehe Baubeschreibung.
Abgerechnet wird die Position pro Stück, dabei
entspricht ein Stück der Vorhaltedauer eines
Arbeitstages. '
Menge: 1,000 St
Zuordnung: 105

### Bereich 02 KAMPFMITTEL

#### Abschnitt 02.01 SONDIERUNG

*Hinweis*
Die Position umfasst den gesamten Straßenraum. Hierzu
gehören der Straßenaufbau, die Bankette, die Böschungen
und die Mulden.

**02.01.0001 Gelände vorbereiten**
Gelände gem. Unterlagen des AG (Lageplan) für
Kampfmittelsondierung vorbereiten.
Baufeldberäumung und Hindernissbeseitigung
(Metallteile) für die Herstellung einer sondierfähigen
Fläche.
Menge: 3200,000 m2

*Hinweis*
Die Position beinhaltet alle Personalkosten für die
Kampfmittelsondierung.
Stundenlöhne für die Kampfmittelräumung werden
gesondert in den Positionen 'OZ.02.02.' vergütet.

**02.01.0002 Flächensondierung durchführen unbefestigt*Eisen entfernen**
StL-Nr. 221126201009921
Flächensondierung nach Unterlagen des AG innerhalb der
Räumstelle durchführen. Störpunkte sind zu erfassen und
zu dokumentieren. Die Dokumentation ist dem AG zu übergeben.
Freigabehorizont unter Geländeoberfläche 'bis 2,00m '
Neigung der Geländeoberfläche 'in Böschungsbereichen
bis 1:1,5'
Oberflächenbeschaffenheit = unbefestigt.
Ferromagnetische, oberflächlich sichtbare Gegenstände
vor dem Sondieren aus dem Sondierbereich entfernen und
entsorgen. Entsorgen wird gesondert vergütet.
Menge: 3200,000 m2
Zuordnung: 126

**02.01.0003 Auswertung und Dokumentation**
Auswertung und Dokumentation
Auswertung und Dokumentation der Sondierungsergebnisse
der Oberflächensondierung.
Herstellen eines Ergebnisberichtes mit Bewertung und
Angaben zur Kampfmittelfreiheit.
Ergebnisbericht Oberflächensondierung 3-fach dem AG
übergeben.
Menge: 1,000 Psch

#### Abschnitt 02.02 KAMPFMITTELRÄUMUNG

**02.02.0001 Verrechnungssatz für Baugerät**
Verrechnungssatz für Baugerät
Stundenlohnarbeiten durch Baugerät mit Bedienung für
die Kampfmittelräumung auf Anordnung des AG ausführen.

Der Verrechnungssatz für das jeweilige Baugerät umfasst
sämtliche Aufwendungen für den Einsatz, insbesondere
Gerätevorhalte- und Betriebsstoffkosten einschließlich
aller Kosten für das Bedienpersonal.
An- und Abtransport sowie Vorhalten werden nicht
gesondert vergütet.
Vergütet werden die tatsächlich geleisteten Stunden.
Baugerät = Minibagger bis 6 t Gewicht.
Menge: 15,000 h

**02.02.0002 Verrechnungssatz KMR-Arbeiter**
Verrechnungssatz KMR-Arbeiter
Stundenlohnarbeiten Kampfmittelräumarbeiter für die
Kampfmittelräumung auf Anforderung des AG ausführen.
Der Verrechnungssatz umfasst sämtliche Kosten für das
hierfür eingesetzte Personal einschließlich aller
Personalnebenkosten.
Menge: 8,000 h

**02.02.0003 Verrechnungssatz für Arbeitskraft**
Verrechnungssatz für Arbeitskraft
Stundenlohnarbeiten durch Arbeitskräfte auf Anordnung
des AG ausführen. Der Verrechnungssatz für die
jeweilige Arbeitskraft umfasst sämtliche Aufwendungen,
insbesondere den tatsächlichen Lohn einschließlich
vermögenswirksamer Leistungen, mit den Zuschlägen für
Gemeinkosten (Sozialkassenbeiträge, Winterbauumlage und
dgl.), sowie Lohn - bzw. Gehaltsnebenkosten und
Zuschläge für Überstunden und Gefahrenzulage.
Arbeitskraft = Fachtechnisches Aufsichtspersonal mit
Befähigungsschein nach §20 Sprengstoffgesetz.
Menge: 10,000 h

**02.02.0004 N.gefährl. Abfall aus Baustelle**
N.gefährl. Abfall aus Baustelle ents.
Nicht gefährlichen Abfall aus Baustelle laden, fördern
und entsorgen.
Schadstoffbelastung nach Unterlagen des AG.
Abgerechnet wird nach Wiegescheinen.
Abfall 'Ferromagnetische Gegenstände / Störkörper aus Flächensondierung.'
Entsorgung nach Wahl des AN.
Gebühren der Abfallentsorgung sind einzurechnen.
Menge: 1,000 t

**02.02.0005 Kampfmittel aufnehmen**
Kampfmittel aufnehmen
Handhabungsfähige Kampfmittel aus Suchschachtung
aufnehmen und in Container innerhalb der Baustelle
zwischenlagern.
Einschließlich Bereitstellen und Vorhalten der
Container sowie Wiegen der Kampfmittelteile.
Abgerechnet wird nach Gewicht der Kampfmittel.
Die Kampfmittel werden vom Kampfmittelräumdienst auf
Anforderung abgeholt.
Menge: 1,000 t

*Hinweis*
Abschnitt 1 und 2 unterscheiden sich in der Bauweise,
werden jedoch in der selben Verkehrsphase durchgeführt.

### Bereich 03 STRASSENBAU

#### Abschnitt 03.01 Vermessung, Deckenbuch

**03.01.0001 Vorhandene Verkehrsanlage vermessen**
Vorhandene Verkehrsanlage vermessen.
Vor Beginn der Arbeiten ist die vorhandene Fahrbahn auf
Grundlage aller in der Baubeschreibung beschriebenen
Bedingungen bezüglich Fräs- und Aushubtiefen,
Einbaudicke, Übergangsbereichen etc. in Lage und Höhe
in der Örtlichkeit nach Absprache mit dem AG, mit GPS
zu vermessen.

Alle Lage-, Höhen-, Querneigungswechsel und
Kurvenbereiche sind bei der Vermessung zu
berücksichtigen.
In der Position enthalten sind alle Vermessungs- und
Absteckungsleistungen.
Abgerechnet wird die Länge der hergestellten
Vermessungsstrecke in der Fahrbahnachse, einschl. aller
Geräte und Personalkosten.
Menge: 1800,000 m

**03.01.0002 Neues Deckenbuch berechnen Vor**
Neues Deckenbuch berechnen
Vor Einbau der Asphaltschichten ist auf Grundlage der
Vermessungsleistungen, zur Optimierung der Trassierung
ein Deckenbuch zu erstellen.
Die Berechnung des Deckenbuches erfolgt im Intervall
10m. In Kurvenbereichen ist nach Absprache mit dem AG
das Intervall auf 5m zu reduzieren.

Neues Deckenbuch dem AG in prüffähiger Form übergeben.
Menge: 1800,000 m

#### Abschnitt 03.02 Eignungsprüfung HGT

**03.02.0001 Erstellung Eignungsprüfung**
Erstellung Eignungsprüfung Verfestigung für pechhaltige
HGT.
Pos. beinhaltet sämtliche Leistungen die zum Erstellen
der Eigngungsprüfung für die Verfestigung nötig sind.
(u.a. Wasserbestimmung, Korngrößen, erforderlicher
Bindemittelgehalt, Immobilisierungsnachweis PAK,
Proctorversuchen, Probemischungen mit drei
Bindemittelgehalten, Druckfestigkeit).
Materialentnahme für Utersuchungen: Ausführung von
Frässchlitzen in vorhandener Befestigung zur Gewinnung
und Homogenisierung des Ausgangsmaterials wird
gesondert vergütet.
Menge: 1,000 Psch

*Hinweis*
Nachfolgende Position dient der Materialgewinnung für
die Eignungsprüfung. Es sind vier Frässchlitze
durchzuführen, auf einer Breite von 100cm. Die
Örtlichkeit ist nach Rücksprache mit dem AG
festzulegen.

**03.02.0002 Pechhaltige Befestigung aufnehmen*Teerbeton*Zwickel/Streif. fräsen*Pech beseit. ges.**
Pechhaltige Befestigung lösen und aufnehmen. Beschaffenheit nach Unterlagen des AG.
Schicht: Trag- und Deckschichten
Befestigung = Teerbeton.
Dicke 25cm einschließlich darunter liegender
ungebundener Schicht.
Fläche = Zwickel und Streifen.
Lösen durch Fräsen.
Pechhaltiges Fräsgut / Aufbruchgut für Erstellung
Eignungsprüfung. Überschuss beseitigen nach Un-
terlagen des AG. Entsorgen wird nicht gesondert
vergütet.
Menge: 6,000 m2
Zuordnung: 113

#### Abschnitt 03.03 Vorarbeiten Asphaltbau

*Hinweis*
Die nachfolgende Position umfasst den Vollausbaubereich
vor Eßweiler

**03.03.0001 Pechhaltige Befestigung aufnehmen Deckschicht*Teerbeton Dicke ü. 5-10 cm*Fahrbahn fräsen*Pech beseit. ges.**
StL-Nr. 223113018113111
Pechhaltige Befestigung lösen und aufnehmen. Beschaffenheit nach Unterlagen des AG.
Deckschicht.
Befestigung = Teerbeton.
Dicke über 5 bis 10 cm.
Fläche = Fahrbahn.
Lösen durch Fräsen.
Pechhaltiges Fräsgut / Aufbruchgut beseitigen nach Un-
terlagen des AG. Entsorgen wird gesondert vergütet.
Menge: 925,000 m2
Zuordnung: 113

**03.03.0002 Pechhaltige Befestigung aufnehmen Tragschicht*Fahrbahn aufbrechen*Pech beseit. ges.**
StL-Nr. 223113018299131
Pechhaltige Befestigung lösen und aufnehmen. Beschaffenheit nach Unterlagen des AG.
Tragschicht.
Befestigung 'angespritzter Schotter/Einstreudecke'
Dicke 'über 10 bis 20cm'
Fläche = Fahrbahn.
Lösen durch Aufbrechen.
Pechhaltiges Fräsgut / Aufbruchgut beseitigen nach Un-
terlagen des AG. Entsorgen wird gesondert vergütet.
Menge: 925,000 m2
Zuordnung: 113

*Hinweis*
Nachfolgende Position beinhaltet das aufnehmen von
restlichen Schollen nach den Fräsarbeiten

**03.03.0003 Pechhaltige Befestigung aufnehmen*Teerbeton Dicke ü. 5-10 cm*Zwickel/Streif. aufbrechen*Pech beseit. ges.**
StL-Nr. 223113018913331
Pechhaltige Befestigung lösen und aufnehmen. Beschaffenheit nach Unterlagen des AG.
Schicht 'Deck- und Binderschicht.'
Befestigung = Teerbeton.
Dicke über 5 bis 10 cm.
Fläche = Zwickel und Streifen.
Lösen durch Aufbrechen.
Pechhaltiges Fräsgut / Aufbruchgut beseitigen nach Un-
terlagen des AG. Entsorgen wird gesondert vergütet.
Menge: 100,000 m2
Zuordnung: 113

*Hinweis*
Nachfolgende Position beinhaltet das Freistellen von
Bord und Rinnenanlage in einem Streifen entlang der
Strecke.

**03.03.0004 Pechhaltige Befestigung aufnehmen*Teerbeton*Zwickel/Streif. fräsen*Pech beseit. ges.**
StL-Nr. 223113018919311
Pechhaltige Befestigung lösen und aufnehmen. Beschaffenheit nach Unterlagen des AG.
Schicht 'Deck- und Binderschicht. '
Befestigung = Teerbeton.
Dicke 'bis 20 cm.'
Fläche = Zwickel und Streifen.
Lösen durch Fräsen.
Pechhaltiges Fräsgut / Aufbruchgut beseitigen nach Un-
terlagen des AG. Entsorgen wird gesondert vergütet.
Menge: 315,000 m2
Zuordnung: 113

**03.03.0005 Unterlage reinigen Asphaltbefestig.*Einzelflächen Hochdr.-Sauganl.**
StL-Nr. 2231130581022
Unterlage reinigen. Anfallendes Kehrgut nach Wahl des
AN verwerten.
Unterlage = Asphaltbefestigung.
Nicht zusammenhängende Teilflächen.
Selbstaufnehmende Kehrmaschine. Letzter Arbeitsgang mit
Wasserhochdruckreinigungsgeräten mit rotierenden Düsen
und Absaugeinrichtung.
Menge: 250,000 m2
Zuordnung: 113

*Hinweis*
Nachfolgender Asphaltkeil ist als Angleichung bei der
OD Rothselberg zu Abschnitt 2 herzustellen. Gemäß
Bohrkern ist die Bestandsfahrbahn ca. 12 cm dick.

**03.03.0006 Pechhaltige Befestigung aufnehmen*Teerbeton Dicke ü. 10-15 cm fräsen*Pech beseit. ges.**
StL-Nr. 223113018914911
Pechhaltige Befestigung lösen und aufnehmen. Beschaffenheit nach Unterlagen des AG.
Schicht 'Deck- und Binderschicht keilförmig fräsen und
höhenmäßig angleiche '
Befestigung = Teerbeton.
Dicke über 10 bis 15 cm.
Fläche 'Anschlussbereich Alt-Neu. Niveauanpassung für
neue Fahrbahnhöhe.'
Lösen durch Fräsen.
Pechhaltiges Fräsgut / Aufbruchgut beseitigen nach Un-
terlagen des AG. Entsorgen wird gesondert vergütet.
Menge: 150,000 m2
Zuordnung: 113

**03.03.0007 Pechhaltige Befestigung aufnehmen*Teerbeton Dicke ü. 10-15 cm aufbrechen*Pech beseit. ges.**
StL-Nr. 223113018914931
Pechhaltige Befestigung lösen und aufnehmen. Beschaffenheit nach Unterlagen des AG.
Schicht ' Deck, Binder- und Tragschicht.'
Befestigung = Teerbeton.
Dicke über 10 bis 15 cm.
Fläche 'In Leitungsgräben.'
Lösen durch Aufbrechen.
Pechhaltiges Fräsgut / Aufbruchgut beseitigen nach Un-
terlagen des AG. Entsorgen wird gesondert vergütet.
Menge: 32,000 m2
Zuordnung: 113

**03.03.0008 Asphaltbefestigung trennen Anbauber. quer Dicke ü. 3-6 cm**
StL-Nr. 2231130382902
Asphaltbefestigung geradlinig trennen.
im Anbaubereich quer zur Fahrbahnachse,
Trennen 'durch Nassschneiden '
Dicke der Asphaltbefestigung über 3 bis 6 cm.
Menge: 15,000 m
Zuordnung: 113

**03.03.0009 Asphaltbefestigung trennen Anbauber. quer**
StL-Nr. 2231130382909
Asphaltbefestigung geradlinig trennen.
im Anbaubereich quer zur Fahrbahnachse,
Trennen 'durch Nassschneiden. '
Dicke der Asphaltbefestigung '10 - 15 cm. '
Menge: 56,000 m
Zuordnung: 113

#### Abschnitt 03.04 Schichten ohne Bindemittel

**03.04.0001 Unterlage profilieren SfM*DPr mind.100 v.H. Unebenh. max.2 cm**
StL-Nr. 2241120201501
Unterlage für Schicht ohne Bindemittel auf Sollhöhe
nach Unterlagen des AG profilieren und verdichten.
Liefern von Baustoff bzw. Entfernen von überschüssigem Baustoff wird gesondert vergütet.
Unterlage = Schicht aus frostunempfindlichem Baustoff
oder Baustoffgemisch.
Verdichtungsgrad DPr mindestens 100 v.H.
Unebenheit innerhalb einer 4,00 m langen Messstrecke
höchstens 2 cm in Längs- und Querrichtung.
Menge: 910,000 m2
Zuordnung: 112

**03.04.0002 Frostschutzschicht herstellen Bk100 b.1,0 o.F.*0/32 URA+Einbaudoku*DPr min. 100 v.H.*N Wiegescheinen**
StL-Nr. 22411221620051191
Frostschutzschicht herstellen.
In Verkehrsflächen der Belastungsklassen Bk100 bis
Bk1,0, ohne Fertiger bei schwieriger Profilgestaltung oder bei zahlreichen Einbauten.
Baustoffgemisch 0/32.
Umweltrelevante Anforderungen beim Einsatz von Baustoffgemischen einschließlich Einbaudokumentation nach
Unterlagen des AG. Einbaudokumentation übergeben.
Verdichtungsgrad DPr mindestens 100 v.H.
Einbaudicke '25 cm. '
Abrechnung nach Wiegescheinen.
Menge: 275,000 t
Zuordnung: 112

*Hinweis*
Es wird ausdrücklich darauf hingewiesen, dass die
Fahrbahnverfestigung in zwei zeitlich dicht aufeinander
folgenden Fräsgängen (Homogenisierung Bestand und
Bodenverbesserung m. Bindem.) zu erfolgen hat.

#### Abschnitt 03.05 Fahrbahnverfestigung

**03.05.0001 Fräsen und Homogenisierung**
Bestehenden gebundenen und ungebundenen Oberbau
auffräsen und homogenisieren.
Gebundener Oberbau bestehend aus Asphalt in
unterschiedlichen Stärken zwischen 9 und 15 cm.
Ungebunder Oberbau bestehend aus einer Schicht aus
einem Mineralstoffgemisch.
Dicke der Verfestigung bis ca. 0,25 m.
Homogenisierungsstärke max. 25 cm
Die Ausführung erfolgt in 2 Bauabschnitten.

Das aufgefräste Baustoffgemisch wird anschließend auf
die Sollhöhe profiliert und vorverdichet. Diese
Leistung wird gesondert vergütet.
Menge: 8800,000 m2

**03.05.0002 Unterlage profilieren*Unebenh. max.2 cm**
Unterlage nach Homogenisierung auf Sollhöhe profilieren
und verdichten.
Liefern von Baustoff wird gesondert vergütet.
Erschwernisse durch Einbauten werden gesondert
vergütet.
Unterlage 'aufgefräste Bestandsfahrbahn'
Menge: 8800,000 m2
Zuordnung: 112

*Hinweis*
Der Frostschutz dient als Profilausgleich, nach der
Homogenisierung.

**03.05.0003 Erg.gest zu pechh. Gemisch liefern**
Ergänzungsgestein zu vorhandenem pechhaltigem
Baustoffgemisch liefern,  fördern, dosieren und
einmischen.
  Art, Körnung und Menge der erforderlichen
Ergänzungsgesteine sind  durch den Auftragnehmer auf
Grundlage der Ergebnisse der  Eignungsprüfung
festzulegen. Die Ergänzungsgesteine müssen geeignet
sein, die für die herzustellende HGT erforderlichen
bautechnischen  Eigenschaften hinsichtlich
Kornzusammensetzung, Verdichtbarkeit,  Tragfähigkeit
und Standsicherheit zu erreichen.
  Als Ergänzungsgesteine dürfen nur Gesteinskörnungen
verwendet werden,  die den Anforderungen der TL
Gestein-StB in der jeweils gültigen  Fassung
entsprechen.
Menge: 1100,000 t

**03.05.0004 Fahrb.verf. m. Bindemittel durchf.**
Fahrbahnverfestigung mittels Bindemittel in einer
Stärke von 25cm durchführen. Das Bindemittel wird
mittels Fräse eingebracht.
Unmittelbar hinter der Fräse wird das Planum profiliert
und verdichtet. Diese Leistung wird gesondert vergütet.
Das Aufbringen, Verteilen und Einarbeiten des Wassers
wird gesondert vergütet.
Das Kerben in einem Abstand von 3,00 m quer zur Achse
wird gesondert vergütet.
Die Nachbehandlung/Versiegelung der gesamten Fläche mit
tels Bitumenemulsion und Splitt wird gesondert
vergütet.

Bindemittelmenge Zement = 30,0 kg/m2.

Die baubegleitende Eigenüberwachung wird durch ein
akkreditiertes Labor durchgeführt und ist
einzukalkulieren.
Das Liefern des Bindemittels (Zement) wird gesondert
vergütet.
Die Ausführung erfolgt in einem Bauabschnitt.
Menge: 8800,000 m2

**03.05.0005 Unterlage profilieren*DPr mind.100 v.H. Unebenh. max.2 cm**
Unterlage auf Sollhöhe nach Unterlagen des AG
profilieren und verdichten.
Liefern von Baustoff bzw. Entfernen von überschüssigem Baustoff wird gesondert vergütet. Erschwernisse
durch Einbauten werden gesondert vergütet.
Unterlage Bodenverbesserte Fahrbahn
Verdichtungsgrad DPr mindestens 100 v.H.
Unebenheit innerhalb einer 4,00 m langen Messstrecke
höchstens 2 cm in Längs- und Querrichtung.
Menge: 8800,000 m2
Zuordnung: 112

**03.05.0006 Kerben in pechhaltiger, hydraulisch**
Kerben in pechhaltiger, hydraulisch verfestigter
Fahrbahn herstellen.
Abstand der Kerben von 3,00 m quer zur Fahrbahnachse.
In Kurvenbereichen in Abstimmung mit dem AG in engeren
Abständen.
Menge: 3510,000 m

*Hinweis*
Bitumenemulsion zur Nachbehandlung / Versiegelung der
gesamten verfestigten Fahrbahnfläche.
Verfestigte Fahrbahn ist arbeitstäglich zu versiegeln
und abzustreuen.

**03.05.0007 Bitumenemulsion aufbringen**
Bitumenemulsion zur Oberflächenabdichtung einer
Verfestigung mit pechhaltigen Straßenbaustoffen
aufbringen.
Auf Verkehrsflächen der Belastungsklassen Bk 1,0.
Unterlage Verfestigte Fahrbahn
Bindemittel = C60BP4-S.
Bindemittelmenge 800 g/m²
Menge: 8800,000 m2

*Hinweis*
Bitumenemulsion zur Nachbehandlung / Versiegelung der
gesamten verfestigten Seitenrändern.
Verfestigte Fahrbahn ist arbeitstäglich zu versiegeln
und abzustreuen.

**03.05.0008 Bitumenemulsion aufbringen Bk1,8-Bk0,3*Asphalt frisch C40B5-S*Menge 350 g/m2**
Bitumenemulsion zur Oberflächenabdichtung einer
Verfestigung mit pechhaltigen Straßenbaustoffen
aufbringen.
Auf Seitenrändern der Verkehrsflächen der
Belastungsklassen Bk 1,0.
Unterlage Verfestigte Fahrbahn
Bindemittel = C67B 4-OB.
Bindemittelmenge 2000 g/m²
Menge: 800,000 m2
Zuordnung: 113

**03.05.0009 Aufhellungsgestein einwalzen**
Aufbringen und Einwalzen von
Abstreukörnung durchführen. Nicht gebundene Abstreukörnung aufnehmen und nach Wahl des AN verwerten.
Abstreukörnung = Lieferkörnung 2/5.
Aus Gestein wie Aufhellungsgestein in Asphaltdeckschicht.
Abstreumenge 5-8 kg/m²
Menge: 8800,000 m2

**03.05.0010 Bindemittel liefern**
Bindemittel liefern
Bindemittel für Fahrbahnverfestigung nach
Eignungsprüfung gemäß ZTV Beton-StB sowie TP Beton-StB
und Merkblatt für Bodenverfestigungen mit Zement.
Die Position beinhaltet das Liefern, Übernehmen,
Dosieren und Verteilen. Die Einungsprüfung wird
gesondert vergütet.
Die Zeit zwischen Einarbeiten des Bindemittels
und der Verdichtung darf 0,5 h nicht überschreiten.
Menge: 265,000 t

**03.05.0011 Wasser liefern**
Wasser liefern
Geeignetes Wasser für die Fahrbahnverfestigung und
Eignungsprüfung liefern.
Die Position beinhaltet das Liefern, Übernehmen,
Dosieren und Verteilen. Anerkannt wird die über einen
geeichten Wasserzähler nachgewiesene Menge.
Menge: 135,000 m3

**03.05.0012 Unterlage reinigen*Einzelflächen**
StL-Nr. 2231130589020
Unterlage reinigen. Anfallendes Kehrgut nach Wahl des
AN verwerten.
Unterlage 'verfestigte Fahrbahn'
Nicht zusammenhängende Teilflächen.
Menge: 8765,000 m2
Zuordnung: 113

#### Abschnitt 03.06 Asphaltbau

**03.06.0001 Bitumenemulsion aufsprühen Bk1,8-Bk0,3*Asphalt frisch Rampenspritzgerät Menge 300 g/m2*vor A.deckschicht**
StL-Nr. 223113063211933
Bitumenemulsion zur Herstellung des Schichtenverbundes
aufsprühen.
Auf Verkehrsflächen der Belastungsklassen Bk1,8 bis
Bk0,3.
Unterlage = Asphaltbefestigung, frisch.
Mit Rampenspritzgerät.
Bindemittel 'C40BF1-S'
Bindemittelmenge = 300 g/m2.
Vor Einbau Asphaltdeckschicht.
Menge: 9710,000 m2
Zuordnung: 113

**03.06.0002 Bitumenemulsion aufsprühen ländliche Wege Rampenspritzgerät*C60BP4-S Menge 400 g/m2**
StL-Nr. 223113063491159
Bitumenemulsion zur Herstellung des Schichtenverbundes
aufsprühen.
Auf Verkehrsflächen für ländliche Wege.
Unterlage 'Asphaltdeckschicht ungefräst'
Mit Rampenspritzgerät.
Bindemittel = C60BP4-S.
Bindemittelmenge = 400 g/m2.
Vor Einbau 'Asphaltragdeckschicht '
Menge: 110,000 m2
Zuordnung: 113

*Hinweis*
Die Herstellung erfolgt streifenförmig als Unterlage
der Asphaltaufkantung.

**03.06.0003 Bitumenemulsion aufsprühen Bk1,8-Bk0,3*Asphalt frisch Rampenspritzgerät Menge 300 g/m2**
StL-Nr. 223113063211939
Bitumenemulsion zur Herstellung des Schichtenverbundes
aufsprühen.
Auf Verkehrsflächen der Belastungsklassen Bk1,8 bis
Bk0,3.
Unterlage = Asphaltbefestigung, frisch.
Mit Rampenspritzgerät.
Bindemittel 'C40BF1-S'
Bindemittelmenge = 300 g/m2.
Vor Einbau 'Asphaltaufkantung.'
Menge: 270,000 m2
Zuordnung: 113

**03.06.0004 Asphalttragsch. aus AC 22 T N herst Bk1,8-Bk0,3 Bitumen 70/100*mit Beschicker**
StL-Nr. 223113153191001
Asphalttragschicht aus Asphalttragschichtmischgut
AC 22 T N herstellen. Anlieferung des Asphaltmischguts
in thermoisolierten Transportbehältern.
In Verkehrsflächen der Belastungsklassen Bk1,8 bis
Bk0,3.
Einbau 'Dicke = 14,50 cm'
Bindemittel = 70/100.
Einbau mit Beschicker.
Menge: 3350,000 t
Zuordnung: 113

**03.06.0005 Asphaltdecksch. aus AC 8 D N herst. Bk1,0-Bk0,3*Dicke 3,5 cm Bitumen 70/100*mit Beschicker**
StL-Nr. 22311334812109901
Asphaltdeckschicht aus Asphaltbeton für Asphaltdeckschichten AC 8 D N herstellen. Anlieferung des
Asphaltmischguts in thermoisolierten
Transportbehältern.
In Verkehrsflächen der Belastungsklassen Bk1,0 und
Bk0,3.
Einbaudicke = 3,5 cm.
Bindemittel = 70/100.
Grobe Gesteinskörnung = Kategorie PSV '51'
Fremdfüller 'Kalksteinfüller und Calciumhydroxid nach
Unterlagen des AG'
Einbau mit Beschicker.
Menge: 9710,000 m2
Zuordnung: 113

**03.06.0006 Asphalttragd. aus AC 16 TD herst. ländliche Wege*n. Unterl. AG Bitumen 50/70*Abböschung 1 zu 1**
StL-Nr. 223113827312001
Asphalttragdeckschicht aus Asphalttragdeckschichtmischgut AC 16 TD herstellen. Anlieferung des Asphaltmischguts in thermoisolierten Transportbehältern.
In Verkehrsflächen für ländliche Wege.
Einbau nach Unterlagen des AG.
Bindemittel = 50/70.
Seitliche Abböschungen 1 zu 1 herstellen.
Menge: 35,000 t
Zuordnung: 113

**03.06.0007 Asphalttragd. aus AC 16 TD herst. ländliche Wege Bitumen 50/70*Abböschung 1 zu 1**
StL-Nr. 223113827392001
Asphalttragdeckschicht aus Asphalttragdeckschichtmischgut AC 16 TD herstellen. Anlieferung des Asphaltmischguts in thermoisolierten Transportbehältern.
In Verkehrsflächen für ländliche Wege.
Einbau 'als profilgerechte Asphaltmulde in Handeinbau
in Anlehnung an Bestand.'
Bindemittel = 50/70.
Seitliche Abböschungen 1 zu 1 herstellen.
Menge: 2,000 t
Zuordnung: 113

**03.06.0008 Randabdichtung herstellen Flankenfl. rein.*Abd. 25/55-55 A zwei Arbeitsgänge*über 14-18 cm**
StL-Nr. 2231139221125
Flankenfläche des hochliegenden Randes der Asphaltschichten abdichten.
Reinigen der Flankenfläche mit Hochdruckreiniger.
Abdichtung mit 25/55-55 A.
Herstellung in zwei Arbeitsgängen. Zusätzlich je Ausführungsgang auf der horizontalen Fläche zwischen je
zwei Schichten in 10 cm Breite Bindemittel in einer
Menge von mindestens 150 g/m auftragen.
Dicke der abzudichtenden Asphaltbefestigung über 14 bis
18 cm.
Menge: 1850,000 m
Zuordnung: 113

**03.06.0009 Abstumpfungsmaßnahme durchführen LFK 1/3*Gestein wie Aufh. Menge 1 kg/m2**
StL-Nr. 2231139521210
Abstumpfungsmaßnahme zur Erhöhung der Anfangsgriffigkeit durch gleichmäßiges Aufbringen und Einwalzen von
Abstreukörnung durchführen. Nicht gebundene Abstreukörnung aufnehmen und nach Wahl des AN verwerten.
Abstreukörnung = Lieferkörnung 1/3.
Aus Gestein wie Aufhellungsgestein in Asphaltdeckschicht.
Abstreumenge = 1 kg/m2.
Menge: 9710,000 m2
Zuordnung: 113

**03.06.0010 Anschluss a. Fuge m. Fugenm. herst. Querfuge*Deckschicht Tiefe 35 mm*Breite 10 mm Verf. mit Trstr.*Fugenmasse N2**
StL-Nr. 22311391221051101
Anschluss als Fuge mit Fugenmasse herstellen.
Querfuge.
In der Asphaltdeckschicht ausbilden.
Fugenspalttiefe = 35 mm.
Fugenspaltbreite = 10 mm.
Fugenspalt verfüllen in einer Lage mit Trennstreifen.
Mit heiß verarbeitbarer Fugenmasse Typ N2, einschließlich zugehörigem und zuvor aufgetragenem Voranstrichmittel.
Menge: 16,500 m
Zuordnung: 113

#### Abschnitt 03.07 Bankette und Mulden

**03.07.0001 Bankett schälen Br.ü1,00bis1,50m 12 tief+ 6 hoch*Abfräsen SG Bösch verteil.**
StL-Nr. 22411204129102004
Bankett einschließlich Vegetationsdecke schälen durch
abschieben oder abfräsen.
Breite über 1,00 bis 1,50 m.
Dicke 'bis 20 cm.'
Querneigung 12 v.H. am tiefliegenden und 6 v.H. am
hochliegenden Fahrbahnrand herstellen.
Schälen durch abfräsen.
Schälgut auf den Böschungen verteilen.
Menge: 330,000 m
Zuordnung: 112

**03.07.0002 Bankett schälen Br.ü1,00bis1,50m 12 tief+ 6 hoch*Abfräsen SG Bösch verteil.**
StL-Nr. 22411204129102004
Bankett einschließlich Vegetationsdecke schälen durch
abschieben oder abfräsen.
Breite über 1,00 bis 1,50 m.
Dicke 'bis 10 cm'
Querneigung 12 v.H. am tiefliegenden und 6 v.H. am
hochliegenden Fahrbahnrand herstellen.
Schälen durch abfräsen.
Schälgut auf den Böschungen verteilen.
Menge: 1610,000 m
Zuordnung: 112

**03.07.0003 Überschüssigen Baustoff entfernen**
Überschüssiges Schälgut, das bei der Profilierung des
Banketts anfällt für die Haufwerksbeprobung, aufnehmen,
zur Bereitstellungsfläche des AG befördern und abladen.
Handhabung und Zwischenlagerung erfolgen gemäß
Unterlagen des AGs
Abgerechnet wird nach Aufmaß am Haufwerk.
Menge: 140,000 m3

**03.07.0004 Bankett profilgerecht herstellen Neben Fahrbahn URA+Einbaudoku 12 tief+ 6 hoch**
StL-Nr. 22411271719191900
Bankett gemäß ZTV E-StB profilgerecht herstellen.
Neben Verkehrsfläche Fahrbahn.
Baustoff '0/32 gebrochenes Hartsteinmaterial. Liefern
und einbauen.'
Umweltrelevante Anforderungen beim Einsatz von Baustoffgemischen einschließlich Einbaudokumentation nach
Unterlagen des AG. Einbaudokumentation übergeben.
Einbau 'Dicke = 8,00 cm '
Querneigung 12 v.H. am tiefliegenden und 6 v.H. am
hochliegenden Fahrbahnrand.
Einbau 'Breite = 1,00 m;
Verdichtungsgrad = DPr > 100 % '
Menge: 60,000 t
Zuordnung: 112

**03.07.0005 Bankett profilgerecht herstellen Neben Fahrbahn URA+Einbaudoku 12 tief+ 6 hoch**
StL-Nr. 22411271719191900
Bankett gemäß ZTV E-StB profilgerecht herstellen.
Neben Verkehrsfläche Fahrbahn.
Baustoff 'magmatisches Hartsteinmaterial der Körnung
0/16 mm mit 20% bindigen Anteilen '
Umweltrelevante Anforderungen beim Einsatz von Baustoffgemischen einschließlich Einbaudokumentation nach
Unterlagen des AG. Einbaudokumentation übergeben.
Einbau 'Breite = 1,00 m '
Querneigung 12 v.H. am tiefliegenden und 6 v.H. am
hochliegenden Fahrbahnrand.
Einbau '3 cm tiefer als Fahrbahnrand,
Verdichtungsgrad = DPr > 100 %.'
Menge: 630,000 t
Zuordnung: 112

**03.07.0006 Bankett profilgerecht herstellen Neben Fahrbahn URA+Einbaudoku 12 tief+ 6 hoch**
StL-Nr. 22411271719191900
Bankett gemäß ZTV E-StB profilgerecht herstellen.
Neben Verkehrsfläche Fahrbahn.
Baustoff '0/32 gebrochenes Hartsteinmaterial. Liefern
und einbauen. '
Umweltrelevante Anforderungen beim Einsatz von Baustoffgemischen einschließlich Einbaudokumentation nach
Unterlagen des AG. Einbaudokumentation übergeben.
Einbau 'Dicke = 20 cm '
Querneigung 12 v.H. am tiefliegenden und 6 v.H. am
hochliegenden Fahrbahnrand.
Einbau 'Breite = 1,00 m,
verdichtungsgrad = DPr > 100 %'
Menge: 730,000 t
Zuordnung: 112

**03.07.0007 Sickersplitt 16/32 einbauen**
Sickersplitt 16/32 liefern und einbauen
Einbaubreite = ca. 1m.
Einbaudicke = ca. 15-20cm.
Einbau für bergseitiges Bankett bzw. hinter einem
Asphaltbord.
Menge: 260,000 t

*Hinweis*
Bereich Einfahrt Sportplatz

**03.07.0008 Mulde herstellen gewachsener Boden*Einschnitt Breite 1,50 m*Tiefe ü. 0,3-0,5m**
StL-Nr. 22410651322120900
Mulde nach Unterlagen des AG herstellen.
In gewachsenem Boden. Homogenbereiche nach Unterlagen
des AG.
Mulde im Einschnitt.
Muldenbreite = 1,50 m.
Tiefe über 0,30 bis 0,50 m.
Boden bzw. Fels 'innerhalb der Baustelle fördern,
lagern und nach Unterlagen des AG einbauen.
Überschüssiges Material ist zur Beprobung zur
Bereitstellungsfläche des AG zu transportieren.'
Menge: 100,000 m
Zuordnung: 106

**03.07.0009 Muldenprofil wiederherstellen Aushub -0,25 m3/m*Räumgut seitlich**
StL-Nr. 2241065032100
Mulde ausräumen und profilgerecht wiederherstellen.
Mittlere Aushubmenge über 0,10 bis 0,25 m3/m.
Räumgut seitlich einebnen.
Menge: 380,000 m
Zuordnung: 106

*Hinweis*
bis Pos. 03.06.0016
Profilgerechte Auskoffferung zur Herstellung von
Rigolen unterhalb der Muldensohle gemäß Baubeschreibung

**03.07.0010 Boden bzw. Fels lösen und verwerten profilg. lösen*Abrechnung Abtrag**
Boden bzw. Fels aus Abtragsbereichen profilgerecht
lösen, laden und zur Haufwerksbeprobung auf die vom AG
gestellte Bereitstellungsfläche liefern. Beschreibung der Homogenbereiche nach Unterlagen des AG. Die
Herstellung von Mulden und Gräben wird gesondert vergütet.
Profilgerecht lösen.
Abrechnung nach Aufmaß.
Menge: 30,000 m3
Zuordnung: 106

*Hinweis*
Das Geotextil wird zur Umschließung der Rigolenelemente
unterhalb der Muldensohle verwendet.

**03.07.0011 Geotextil als Trennschicht verlegen Nutz.Dauer>25Jahr*pH 4-9 GRK 4*verlegen quer Abr. Abwicklung**
StL-Nr. 22410640321010102
Geotextil als Trenn- und Filterschicht verlegen. Trennschicht nach Unterlagen des AG. Überlappung mindestens
0,50 m. Überschüttung wird gesondert vergütet.
Erforderliche Nutzungsdauer über 25 Jahre.
pH-Wert des Umgebungsmilieus 4 bis 9.
Geotextilrobustheitsklasse 4.
Verlegen quer zur Straßenachse.
Abrechnung nach abgewickelter, überdeckter Fläche
ohne Überlappung.
Menge: 125,000 m2
Zuordnung: 106

**03.07.0012 Liegende Sickerschicht herstellen Kies 16/32**
StL-Nr. 2241102149904
Liegende Sickerschicht durch Aufbringen und Verdichten
von Filtermaterial herstellen. Sickerrohrleitungen werden gesondert vergütet. Abrechnung nach Raummaß
der Sickerschicht.
Art 'Rigole.'
Sickerschicht '1,00 m dick, 1,50 m breit.'
Filter aus Kies 16/32.
Menge: 30,000 m3
Zuordnung: 110

**03.07.0013 Baustoff liefern und einbauen Planum nicht ges.*Abrechng. Auftrag**
StL-Nr. 224106243909101
Geeigneten Baustoff liefern, in Auftragsbereichen profilgerecht einbauen und verdichten.
Baustoff 'bindiger Boden'
Einbaustelle 'in Mulden-Rigolen-Elementen '
Das Herstellen des Planums wird nicht gesondert
vergütet.
Abrechnung nach Auftragsprofilen.
Menge: 5,000 m3
Zuordnung: 106

#### Abschnitt 03.08 Borde, Rinnen, Pflaster

**03.08.0001 Natursteinpflasterdecke aufnehmen Kantenl. b. 6 cm ungeb. Fugenmat.*ungeb. Bettung Verwertung AN**
StL-Nr. 223115002191101
Natursteinpflasterdecke aufnehmen. Aufnehmen der Tragschicht wird gesondert vergütet.
Abmessung = Pflasterstein mit Kantenlänge bis 6 cm.
Pflasterstein 'Hartsteinmaterial.'
Mit Fugenfüllung aus Baustoffgemisch ohne Bindemittel.
Bettung aus ungebundenem Bettungsmaterial.
Steine und übriges Aufbruchgut nach Wahl des AN verwerten.
Menge: 6,250 m2
Zuordnung: 115

**03.08.0002 Streifen/Rinne aus Naturstein aufn. Dicke 14 cm*Breite bis 20 cm*Fugenmörtel Fund.bet. ü.10-20**
StL-Nr. 22311504641912900
Streifen oder Rinne aus Naturstein aufnehmen. Aufbruch
der Tragschicht wird gesondert vergütet.
Dicke ca. 14 cm.
Breite des Streifens/der Rinne bis 20 cm.
Pflasterstein 'aus Hartsteinmaterial.'
Mit Fugenfüllung aus hydraulisch gebundenem Fu-
genmörtel.
Fundament aus Beton/Mörtel, über 10 bis 20 cm dick,
aufbrechen.
Aufbruchgut 'entsorgen. Die Entsorgung wird gesondert
vergütet.'
Menge: 550,000 m
Zuordnung: 115

**03.08.0003 Rinne aus Betonformst. aufnehmen Bordrinnenstein*Breite 40-50 cm Fugenmörtel*Fund.bet. ü.10-20 Verwertung AN**
StL-Nr. 223115041241201
Rinne aus Betonformsteinen aufnehmen. Aufbruch der
Tragschicht wird gesondert vergütet.
Art = Bordrinnenstein, Dicke am Bord bis 20 cm.
Breite über 40 bis 50 cm.
Mit Fugenfüllung aus hydraulisch gebundenem Fu-
genmörtel.
Fundament aus Beton/Mörtel, über 10 bis 20 cm dick,
aufbrechen.
Formsteine und Aufbruchgut nach Wahl des AN verwerten.
Menge: 175,000 m
Zuordnung: 115

**03.08.0004 Bordstein aufnehmen. Tiefbord Beton*Fund. ü. 10-20 cm alles Verw. AN*Anteil WV bis 25**
StL-Nr. 223115031220204
Bordstein aufnehmen.
Bordstein = Tiefbordstein aus Beton, Höhe bis 30 cm.
Fundament aus Beton, über 10 bis 20 cm dick, aufbrechen.
Sämtliche Steine und übriges Aufbruchgut nach Wahl des
AN verwerten.
Anteil wiederverwendbarer Bordsteine bis 25 v. H.
Menge: 500,000 m
Zuordnung: 115

**03.08.0005 Asphaltaufkantung herstellen**
Asphaltbord herstellen.
Asphaltbord aus Deckschichtmaterial AC 8 DN gem.
Unterlagen des AG profilieren und im Bankettbereich
einbauen.
Material=Deckschichtmaterial
Höhe Asphaltbord= 7cm
Breite unten= 20cm
Breite oben= 10cm
Sämtliche für die Herstellung und den Einbau des
Asphaltbordes anfallenden Arbeiten sind in diese
Position einzurechnen und werden nicht gesondert
vergütet.
Menge: 1250,000 m
Zuordnung: 113

**03.08.0006 Bordstein aus Beton setzen BSt. RB 18x22 cm*Fuge Typ B gerader Stein*bis 10 cm unt. OK F-beton 12 MPa**
StL-Nr. 22311531109010111
Bordstein aus Beton setzen. Breite der Rückenstütze
mind. 15 cm.
Bordstein = RB 18 x 22 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 10,000 m
Zuordnung: 115

**03.08.0007 Rinne aus Betonformsteinen herst. Rinnenpl. 30/14*Fundamentbet. XF2 Fuge Typ B**
StL-Nr. 2231154415210
Rinne aus Betonformsteinen herstellen.
Formstein = Rinnenplatte, Breite = 30 cm, Dicke = 14
cm.
Beton für Fundament und Rückenstütze mit einer Druckfestigkeit (Einzelwert) am Bohrkern von mind. 12 MPa,
Expositionsklasse XF 2.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 10,000 m
Zuordnung: 115

**03.08.0008 Wasserbausteine einbauen**
Wasserbausteine einbauen
Auspflasterungen und Umpflasterung mit Wasserbausteinen Klasse CP 90/250 in unbefestigten Flächen
herstellen.
Auspflasterung im Bereich von Schächten, Gräben, Mulden
und Böschungen mit Neigung 1:1 bis 1:2.
Umpflasterung von Ein- und Auslaufbereichen von Rohren.
Fugen max. 3 cm breit, im wilden Verband verlegen.
Fundament und Rückenstütze aus Beton Expositionsklasse
XF 2. Fundament 20 cm dick. Rückenstützen 15 cm breit
herstellen. Die Rückenstütze bis zur halben Steinhöhe
hochziehen.
Fugen mit Fertigzementmörtel vergießen. Druckfestigkeit
am Würfel mindestens 50 N/mm2, Expositionsklasse XF4,
Ausbreitmaßklasse F5.
Erdarbeiten in Homogenbereich B1 ausführen.
Überschüssiges Erdmaterial im Seitenbereich der
Fahrbahn flächig andecken.
Menge: 30,000 m2

**03.08.0009 Blockstufe herstellen**
Blockstufe als Betonfertigteil, Festigkeitsklasse
C30/37 DIN 1045-2; Zuschlag aus gebrochenem
Hartgestein, Stufenlänge 75 cm; Trittfläche und
Vorderseite in Sichtbeton, Setzstufenhöhe 15 cm;
Trittstufenbreite 28 cm; Fundament aus Beton mit einer
Zusammensetzung C12/15 FIN 1045-2m Dicke 20 cm; Stufen
auf Stoß verlegen.
Menge: 5,000 St

#### Abschnitt 03.09 Entsorgung

**03.09.0001 Nicht gef. Abf. Baustelle entsorg. 17 05 06*BM-F0* o. BG-F0* BSF HfW innerh.*Wahl AN einr. Verbleib elektr.**
Nicht gefährlichen Abfall aus Baustelle
nach Unterlagen des AG laden, zur
Entsorgungsanlage befördern und entsorgen.
Abrechnung nach Wiegenachweisen.
Abfall = Räumgut aus Mulde, Graben, Gewässer als
Baggergut, mit Ausnahme desjenigen, das unter 17
05 05* fällt. Abfallschlüssel = 17 05 06.
Materialklasse nach EBV = BM-F0* oder BG-F0*.
Abfall von Bereitstellungsfläche innerhalb der
Baustelle in Haufwerk gelagert laden.
Entsorgung nach Wahl des AN. Kosten der
Abfallentsorgung trägt der AN.
Verbleibsdokumentation nach Unterlagen des AG
führen. Dokumentation und Wiegenachweise nach
Abschluss dem AG elektronisch übergeben.
Menge: 80,000 t

**03.09.0002 Nicht gef. Abf. Baustelle entsorg. Bankett 17 05 04*BM-F0* o. BG-F0* BSF HfW innerh.*Wahl AN einr. Verbleib elektr.**
Nicht gefährlichen Abfall aus Baustelle
nach Unterlagen des AG laden, zur
Entsorgungsanlage befördern und entsorgen.
Abrechnung nach Wiegenachweisen.
Abfall = Bankettschälgut als Boden und Steine mit
Ausnahme derjenigen, die unter 17 05 03* fallen.
Abfallschlüssel = 17 05 04.
Materialklasse nach EBV = BM-F0* oder BG-F0*.
Abfall von Bereitstellungsfläche innerhalb der
Baustelle in Haufwerk gelagert laden.
Entsorgung nach Wahl des AN. Kosten der
Abfallentsorgung trägt der AN.
Verbleibsdokumentation nach Unterlagen des AG
führen. Dokumentation und Wiegenachweise nach
Abschluss dem AG elektronisch übergeben.
Menge: 190,000 t

**03.09.0003 Nicht gef. Abf. Baustelle entsorg. Boden 17 05 04*BM-F3 o. BG-F3 BSF HfW innerh.*Wahl AN einr. Verbleib elektr.**
Nicht gefährlichen Abfall aus Baustelle
nach Unterlagen des AG laden, zur
Entsorgungsanlage befördern und entsorgen.
Abrechnung nach Wiegenachweisen.
Abfall = Bodenaushub als Boden und Steine mit
Ausnahme derjenigen, die unter 17 05 03* fallen.
Abfallschlüssel = 17 05 04.
Materialklasse nach EBV = BM-F3 oder BG-F3.
Abfall von Bereitstellungsfläche innerhalb der
Baustelle in Haufwerk gelagert laden.
Entsorgung nach Wahl des AN. Kosten der
Abfallentsorgung trägt der AN.
Verbleibsdokumentation nach Unterlagen des AG
führen. Dokumentation und Wiegenachweise nach
Abschluss dem AG elektronisch übergeben.
Menge: 1400,000 t

**03.09.0004 Gefährl. Abfall Baustelle entsorg. 17 05 03**BSF HfW innerh. Zuordnung AG*Wahl AN Kosten Ent. eANV*NW n. Unterl. AG**
StL-Nr. 22480254001471101
Gefährlichen Abfall aus Baustelle nach Unterlagen
des AG aufnehmen, laden, zur Entsorgungsanlage
befördern und entsorgen. Abrechnung nach
Wiegenachweisen.
Abfall = Bodenaushub als Boden und Steine, die
gefährliche Stoffe enthalten.
Abfallschlüsselnummer = 17 05 03*.
Abfall von Bereitstellungsfläche innerhalb der
Baustelle in Haufwerk gelagert laden.
Maßgebender Parameter nach Unterlagen des AG.
Entsorgung nach Wahl des AN.
Die Kosten und Gebühren der Abfallentsorgung und
die Bearbeitung im eANV trägt der AN.
Entsorgungsnachweis nach Unterlagen des AG.
Menge: 990,000 t

**03.09.0005 Gefährl. Abfall Baustelle entsorg. 17 05 03**BSF HfW innerh. Zuordnung AG*Unterl. AG Kosten Ent. eANV*NW n. Unterl. AG**
StL-Nr. 22480254006472101
Gefährlichen Abfall aus Baustelle nach Unterlagen
des AG aufnehmen, laden, zur Entsorgungsanlage
befördern und entsorgen. Abrechnung nach
Wiegenachweisen.
Abfall = Bankettschälgut als Boden und Steine, die
gefährliche Stoffe enthalten.
Abfallschlüsselnummer = 17 05 03*.
Abfall von Bereitstellungsfläche innerhalb der
Baustelle in Haufwerk gelagert laden.
Maßgebender Parameter nach Unterlagen des AG.
Entsorgungsanlage nach Unterlagen des AG.
Die Kosten und Gebühren der Abfallentsorgung und
die Bearbeitung im eANV trägt der AN.
Entsorgungsnachweis nach Unterlagen des AG.
Menge: 130,000 t

**03.09.0006 Gefährl. Abfall Baustelle entsorg. 17 03 01**Anfallstelle Zuordnung AG*Unterl. AG Kosten Ent. eANV*NW n. Unterl. AG**
StL-Nr. 22480254003172101
Gefährlichen Abfall aus Baustelle nach Unterlagen
des AG aufnehmen, laden, zur Entsorgungsanlage
befördern und entsorgen. Abrechnung nach
Wiegenachweisen.
Abfall = Ausbauasphalt als kohlenteerhaltige
Bitumengemische. Abfallschlüsselnummer = 17 03
01*.
Gelösten Abfall an Anfallstelle laden.
Maßgebender Parameter nach Unterlagen des AG.
Entsorgungsanlage nach Unterlagen des AG.
Die Kosten und Gebühren der Abfallentsorgung und
die Bearbeitung im eANV trägt der AN.
Entsorgungsnachweis nach Unterlagen des AG.
Menge: 575,000 t

### Bereich 04 ENTWÄSSERUNG/ERDBAU

#### Abschnitt 04.01 SCHÄCHTE & LEITUNGEN

**04.01.0001 Schacht ausbauen DU bis 1,00 m*Betonfertigteile Tiefe bis 1,25 m*Ausbau verwerten**
StL-Nr. 224110404111001
Freigelegten Schacht einschließlich Abdeckung vollständig ausbauen. Aufbruch von Straßenbefestigungen und das
Ausbauen von Rohrleitungen wird gesondert vergütet.
Runder Schacht, DN/ID bis 1,00 m.
Schacht aus Betonfertigteilen.
Ausbautiefe ab OK Abdeckung bis 1,25 m.
Sämtliche Ausbaustoffe verwerten nach Wahl des AN.
Menge: 10,000 St
Zuordnung: 110

**04.01.0002 Schacht ausbauen QU bis 1,00 m2*Betonfertigteile Tiefe bis 1,25 m*Ausbau verwerten**
StL-Nr. 224110404411001
Freigelegten Schacht einschließlich Abdeckung vollständig ausbauen. Aufbruch von Straßenbefestigungen und das
Ausbauen von Rohrleitungen wird gesondert vergütet.
Rechteckiger Schacht, lichter QU bis 1,00 m2.
Schacht aus Betonfertigteilen.
Ausbautiefe ab OK Abdeckung bis 1,25 m.
Sämtliche Ausbaustoffe verwerten nach Wahl des AN.
Menge: 3,000 St
Zuordnung: 110

**04.01.0003 Entwässerungsrohrleitung abbrechen Rohr DN bis 250*Steinzeug-Rohr Tiefe bis 1,25 m*Ausb. verwerten**
StL-Nr. 224110305130101
Entwässerungsrohrleitung abbrechen. Entwässerungsrohrleitung liegt bis Oberkante Rohr frei. Erdarbeiten in
der verbliebenen Leitungszone ausführen. Offene Wasserhaltung bis zu einer Pumpenleistung von 10 m3 Fördermenge und 5,00 m Förderhöhe je Stunde und Haltung ausführen. Das Ausbauen von Schächten wird gesondert vergütet.
Rohr DN/ID bis 250.
Rohr aus Steinzeug.
Fließsohlentiefe bis 1,25 m.
Ausbaustoffe nach Wahl des AN verwerten.
Menge: 1250,000 m
Zuordnung: 110

*Hinweis*
D4 Stat. 1+037
Bei dem Durchlass handelt es sich um einen rechteckigen
Ortbeton-Durchlass

**04.01.0004 Entwässerungsrohrleitung abbrechen Tiefe bis 1,25 m*Ausb. verwerten**
StL-Nr. 224110305990101
Entwässerungsrohrleitung abbrechen. Entwässerungsrohrleitung liegt bis Oberkante Rohr frei. Erdarbeiten in
der verbliebenen Leitungszone ausführen. Offene Wasserhaltung bis zu einer Pumpenleistung von 10 m3 Fördermenge und 5,00 m Förderhöhe je Stunde und Haltung ausführen. Das Ausbauen von Schächten wird gesondert vergütet.
Rohr DN/ID '60 x 80 cm'
Rohr 'aus Ortbeton'
Fließsohlentiefe bis 1,25 m.
Ausbaustoffe nach Wahl des AN verwerten.
Menge: 7,500 m
Zuordnung: 110

**04.01.0005 Entwässerungsrohrleitung abbrechen Rohr DN ü.250-500*Beton-Rohr Tiefe bis 1,25 m*Ausb. verwerten**
StL-Nr. 224110305210101
Entwässerungsrohrleitung abbrechen. Entwässerungsrohrleitung liegt bis Oberkante Rohr frei. Erdarbeiten in
der verbliebenen Leitungszone ausführen. Offene Wasserhaltung bis zu einer Pumpenleistung von 10 m3 Fördermenge und 5,00 m Förderhöhe je Stunde und Haltung ausführen. Das Ausbauen von Schächten wird gesondert vergütet.
Rohr DN/ID über 250 bis 500.
Rohr aus Beton.
Fließsohlentiefe bis 1,25 m.
Ausbaustoffe nach Wahl des AN verwerten.
Menge: 42,000 m
Zuordnung: 110

**04.01.0006 Baugrube für Schacht herstellen eing. verd. Boden*Tiefe bis 1,25 m Schachtabm.Unt.AG*m.Verb./+10 m3 W. Verfüllboden ges.*Aushub verwerten**
StL-Nr. 22410821211512002
Baugrube für Schacht herstellen. Straßenaufbruch wird
gesondert vergütet.
In eingebautem und verdichteten Boden.
Baugrubentiefe bis 1,25 m.
Schachtabmessung nach Unterlagen des AG.
Notwendigen Verbau entsprechend statischen und konstruktiven Erfordernissen herstellen, vorhalten und
entfernen. Offene Wasserhaltung bis zu einer Pumpenleistung von 10 m3 Fördermenge und 5,00 m Förderhöhe
je Stunde und Haltung ausführen.
Aushub wird zum Verfüllen nicht verwendet. Verfüllen
der Baugrube wird gesondert vergütet.
Zum Verfüllen nicht verwendeten Aushub nach Wahl des AN
verwerten.
Menge: 45,000 m3
Zuordnung: 108

**04.01.0007 Leitungsgraben herstellen eing. verd. Boden*Tiefe bis 1,25 m*m.Verb./+10 m3 W. Verfüllboden ges.*Aushub verwerten Abr. senkrecht**
StL-Nr. 22410820711913021
Leitungsgraben profilgerecht herstellen. Straßenaufbruch wird gesondert vergütet.
In eingebautem und verdichtetem Boden.
Grabentiefe bis 1,25 m.
Breite der Grabensohle ' DN 200'
Notwendigen Verbau entsprechend statischen und konstruktiven Erfordernissen herstellen, vorhalten und
entfernen. Offene Wasserhaltung bis zu einer Pumpenleistung von 10 m3 Fördermenge und 5,00 m Förderhöhe
je Stunde und Haltung ausführen.
Aushub wird zum Verfüllen nicht verwendet. Verfüllen
des Grabens nach Verlegen der Leitung wird gesondert
vergütet.
Zum Verfüllen nicht verwendeten Aushub nach Wahl des AN
verwerten.
Abrechnung mit senkrechten Wänden. Grabenbreite
nach DIN 18 300 ohne Berücksichtigung eines Verbaus.
Menge: 1025,000 m3
Zuordnung: 108

**04.01.0008 Leitungsgraben herstellen eing. verd. Boden*Tiefe bis 1,25 m Rohr DN 300*m.Verb./+10 m3 W. Verfüllboden ges.*Aushub verwerten Abr. senkrecht**
StL-Nr. 22410820711213021
Leitungsgraben profilgerecht herstellen. Straßenaufbruch wird gesondert vergütet.
In eingebautem und verdichtetem Boden.
Grabentiefe bis 1,25 m.
Breite der Grabensohle für Rohr DN 300.
Notwendigen Verbau entsprechend statischen und konstruktiven Erfordernissen herstellen, vorhalten und
entfernen. Offene Wasserhaltung bis zu einer Pumpenleistung von 10 m3 Fördermenge und 5,00 m Förderhöhe
je Stunde und Haltung ausführen.
Aushub wird zum Verfüllen nicht verwendet. Verfüllen
des Grabens nach Verlegen der Leitung wird gesondert
vergütet.
Zum Verfüllen nicht verwendeten Aushub nach Wahl des AN
verwerten.
Abrechnung mit senkrechten Wänden. Grabenbreite
nach DIN 18 300 ohne Berücksichtigung eines Verbaus.
Menge: 37,000 m3
Zuordnung: 108

**04.01.0009 Leitungsgraben herstellen eing. verd. Boden*Tiefe bis 1,25 m*m.Verb./+10 m3 W. Verfüllboden ges.*Entsorg. gesond. Abr. senkrecht**
StL-Nr. 22410820711913031
Leitungsgraben profilgerecht herstellen. Straßenaufbruch wird gesondert vergütet.
In eingebautem und verdichtetem Boden.
Grabentiefe bis 1,25 m.
Breite der Grabensohle '100 cm.'
Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 15,000 m3
Zuordnung: 108

**04.01.0010 Kunststoffschacht herstellen.**
Kunststoffschacht herstellen.
Kontrollschacht für Sickerrohrleitungen DN 150
herstellen.
Material: Kunststoff
Schacht-DU: 400 mm
Schachttiefe bis 1,50 m.
Durchlaufgerinne 2 x DN 200
Auflager aus Beton C8/10, 10 cm dick herstellen.
Erforderliche Erd- und Nebenarbeiten ausführen.
Kontrollschacht System "Hegler Siro-Inspect S400
Schacht" oder gleichwertig.
Menge: 11,000 St

**04.01.0011 Kunststoffschacht herstellen.**
Kunststoffschacht herstellen.
Kontrollschacht für Sickerrohrleitungen DN 150
herstellen.
Material: Kunststoff
Schacht-DU: 400 mm
Schachttiefe bis 1,50 m.
Durchlaufgerinne 2 x DN 200; 1x DN 150
Auflager aus Beton C8/10, 10 cm dick herstellen.
Erforderliche Erd- und Nebenarbeiten ausführen.
Kontrollschacht System "Hegler Siro-Inspect S400
Schacht" oder gleichwertig.
Menge: 4,000 St

**04.01.0012 Schachtabdeckung aufsetzen**
Schachtabdeckung aufsetzen.
Schachtabdeckung aus Gusseisen Kl. B 125.
Aufgehendes Steigrohr auf die entsprechende Ausbauhöhe
abschneiden und umlaufend freilegen.
Schachtabdeckung auf 10 cm Betonauflager C 20/25
versetzen und anschließend mit Sickersplitt 16/32
beiarbeiten.
Menge: 15,000 St

**04.01.0013 Fertigteil-Schacht herstellen BFT*DU 1000 mm*Steig. DIN 1212 T ü.1,00 - 2,00 m*Aufl. C 8/10,10cm integr.Dichtsyst.**
StL-Nr. 22411041511123299
Fertigteil-Schacht mit Schachthals einschließlich der
Öffnungen für die Rohranschlüsse herstellen. Erforderliche Auflageringe einbauen. Schachtabdeckung und An-
schluss der Rohrleitungen werden gesondert vergütet.
Schacht aus Betonfertigteilen.
Schacht DU = 1000 mm.
Steigeisen zweiläufig nach DIN 1212, 4 St/m einbauen.
Lichte Schachttiefe über 1,00 bis 2,00 m.
Auflager aus Beton C 8/10, 10 cm dick, herstellen.
Fugendichtung mit integriertem Dichtungssystem aus E-
lastomeren und Lastübertragungsring.
Schachtsohle 'mit Hauptdurchlaufgerinne und einem
seitlichen Abzweig.'
Menge: 3,000 St
Zuordnung: 110

**04.01.0014 Schachtabdeckung aufsetzen DIN 4271, B*m. Schmutzfänger Deckel/Einlage*planmäßige Höhe WW-Mörtel**
StL-Nr. 224110454531103
Schachtabdeckung, mit lichter Weite mindestens 610 mm
und rundem Rahmen, aufsetzen.
Klasse B 125, Ausführung nach DIN 4271.
Ausführung = mit Schmutzfänger.
Deckel mit dämpfender Einlage.
Schachtabdeckung auf planmäßige Höhe setzen.
Fuge zwischen Fertigteilen mit Mörtel WW-
Schachtkopfmörtel nach DIN 19573, unter Verwendung von
mindestens drei Distanzstücken entsprechender Festigkeit vollflächig herstellen, Fugen glattstreichen.
Menge: 3,000 St
Zuordnung: 110

**04.01.0015 Straßenablauf einbauen B.2a/M.3a Dicht.*Schaftkonus 11 2xZwTeil 6b*Aufl-Ring 10b Aufl. C 8/10,10cm**
StL-Nr. 224110515544201
Straßenablauf aus Betonfertigteilen einbauen. Fugen mit
Mörtel M20 dichten und glattstreichen. Aufsatz und Erdarbeiten werden gesondert vergütet.
Boden Form 2a und Muffenteil Form 3a mit Abgang horizontal und eingebautem Steckmuffendichtelement.
Schaftkonus Form 11 (295 mm hoch).
Zwei Zwischenteile Form 6b (je 195 mm hoch).
Auflagering Form 10b (für rechteckige Aufsätze).
Auflager aus Beton C 8/10, 10 cm dick, herstellen.
Menge: 4,000 St
Zuordnung: 110

**04.01.0016 Fertigteil-Schacht herstellen BFT*DU 1000 mm*Steig. DIN 1212 T ü.1,00 - 2,00 m*Aufl. C 8/10,10cm integr.Dichtsyst.*Durchlaufr. gekr.**
StL-Nr. 22411041511123206
Fertigteil-Schacht mit Schachthals einschließlich der
Öffnungen für die Rohranschlüsse herstellen. Erforderliche Auflageringe einbauen. Schachtabdeckung und An-
schluss der Rohrleitungen werden gesondert vergütet.
Schacht aus Betonfertigteilen.
Schacht DU = 1000 mm.
Steigeisen zweiläufig nach DIN 1212, 4 St/m einbauen.
Lichte Schachttiefe über 1,00 bis 2,00 m.
Auflager aus Beton C 8/10, 10 cm dick, herstellen.
Fugendichtung mit integriertem Dichtungssystem aus E-
lastomeren und Lastübertragungsring.
Schachtsohle aus Ortbeton C 16/20 mit eingearbeiteten
Durchlaufrinnen und Zementglattstrich herstellen.
Durchlaufrinne gekrümmt.
Menge: 1,000 St
Zuordnung: 110

**04.01.0017 Aufsatz f. Straßenablauf aufsetzen 300x500, D,34,5mm*Aufsatz lastentk. Scharnier*dämpf.Einlage Zinkeimer B 1*Höhe planmäßig**
StL-Nr. 22411052303111310
Aufsatz für Straßenablauf aufsetzen.
Klasse D 400, 300x500, mit Schlitzweite 34,5 mm.
Aufsatz lastentkoppelt aufsetzen. Auflager herstellen.
Aufsatz mit Scharnier.
Dämpfende Einlage.
Verzinkter Eimer, Form B 1.
Aufsatz auf planmäßige Höhe setzen.
Menge: 4,000 St
Zuordnung: 110

*Hinweis*
Die Schachtabdeckung wird als Muldeneinlauf ausgeführt

**04.01.0018 Schachtabdeckung aufsetzen DIN 4271, B, R*GG-Trich+Eimer B1 Deckel/Einl.+Rieg*planmäßige Höhe WW-Mörtel**
StL-Nr. 224110454663103
Schachtabdeckung, mit lichter Weite mindestens 610 mm
und rundem Rahmen, aufsetzen.
Klasse B 125, Ausführung nach DIN 4271, jedoch mit Ab-
laufrost aus Gusseisen.
Ausführung = mit Gusseisentrichter und Eimer nach DIN
4052 Form B 1.
Deckel mit dämpfender Einlage und Verriegelung.
Schachtabdeckung auf planmäßige Höhe setzen.
Fuge zwischen Fertigteilen mit Mörtel WW-
Schachtkopfmörtel nach DIN 19573, unter Verwendung von
mindestens drei Distanzstücken entsprechender Festigkeit vollflächig herstellen, Fugen glattstreichen.
Menge: 1,000 St
Zuordnung: 110

**04.01.0019 Sickerrohrleitung verlegen in Sickerstrang*Rohr DN 200 Mehrzweckrohr*PVC-U-Rohr,Typ C1 Sohle=Boden AN*Tiefe bis 1,25 m**
StL-Nr. 224110229343241
Sickerrohrleitung in Sickeranlage verlegen. Schachtanschluss wird gesondert vergütet.
Einbau in Sickerstrang.
Rohr DN/ID 200.
Mehrzweckrohr (MP).
Rohr aus PVC-U Typ C 1 (tunnelförmig, gewellt, Sohle
glatt).
Sickerraumsohle mit bindigem, steinfreiem Boden des AN
abdichten.
Fließsohlentiefe bis 1,25 m.
Menge: 1250,000 m
Zuordnung: 110

**04.01.0020 Sickerstrang herstellen im Straßenkörp.*B ü. 0,60-0,80 m T ü. 1,00-1,25 m*Sohle=Boden AN Kies 16/32**
StL-Nr. 224110224144104
Sickerstrang durch Einfüllen und Verdichten von Filtermaterial in vorhandenen Graben herstellen. Sickerrohrleitungen werden gesondert vergütet.
Graben im Bereich des Straßenkörpers.
Grabenbreite über 0,60 bis 0,80 m.
Grabentiefe über 1,00 bis 1,25 m.
Sohle mit bindigem, steinfreiem Boden des AN, 20 cm
dick, abdichten.
Filter aus Kies 16/32.
Menge: 1250,000 m
Zuordnung: 110

**04.01.0021 Kunststoffsch. Anschl. herst.(Zul.) Rohr DN 200**
StL-Nr. 22411025104
Kunststoffrohrleitung an Kunststoffschacht anschließen,
Anschluss dichten. Vergütet wird der Mehraufwand für
das Herstellen des Anschlusses einschließlich Pass- und
Reduzierstücke gegenüber der bis zur Innenfläche des
Schachtes durchgemessenen Rohrleitung.
Rohrleitung DN/ID 200.
Menge: 30,000 St
Zuordnung: 110

**04.01.0022 Formstück einbauen (Zulage) Bogen DN 200*Rohr DN 200**
StL-Nr. 2241102551204
Formstück in Sickerrohrleitung einbauen. Vergütet wird
der Mehraufwand für den Einbau des Formstückes gegenüber der bis zur Innenfläche der Sammelrohrleitung
durchgemessenen Rohrleitung.
Formstück = Bogen DN/ID 200.
Durchgangsrohr DN/ID 200.
Menge: 10,000 St
Zuordnung: 110

**04.01.0023 Kunststoffrohrleitung herstellen Rohr DN 200*PVC-U-Rohr Verb. Wahl AN*Bettung Typ 1 Tiefe bis 1,25 m*Überdeckg.ü.1-2 m Ringst. SN 8*o.Verk.l,Sta.prüf**
StL-Nr. 22411033413111222
Entwässerungsleitung aus Kunststoffrohren nach statischen und konstruktiven Erfordernissen herstellen. An-
schluss an Schacht sowie Formstücke werden gesondert
vergütet.
Rohr DN/ID 200.
Rohr PVC-U.
Rohrverbindung nach Wahl des AN.
Bettung nach DIN EN 1610, Typ 1 herstellen. Boden für
Leitungszone liefern und einbauen.
Fließsohlentiefe bis 1,25 m.
Überdeckungshöhe über 1,00 bis 2,00 m.
Ringsteifigkeit SN 8 nach DIN EN ISO 9969.
Ohne Straßenverkehrslast. Statische Berechnung aufstellen und in prüffähiger Form liefern.
Menge: 10,000 m
Zuordnung: 110

**04.01.0024 Kunststoffrohrltg herst.m.Erdarb.*PP-Rohr Bettung Typ 1*Tiefe bis 1,25 m Ringst. SN 8*LM 1,Sta. prüf. eing. verd. Bod.**
StL-Nr. 22411035892112410
Entwässerungsleitung aus Kunststoffrohren nach statischen und konstruktiven Erfordernissen herstellen. Erdarbeiten ausführen. Erforderlichen Verbau herstellen.
Wasserhaltung bis zu einer Pumpenleistung von 10 m3
Förderleistung und 5,00 m Förderhöhe je Stunde und Haltung ausführen. Schächte und Anschlüsse an Schächte so-
wie Formstücke werden gesondert vergütet.
Rohr 'DN 150.'
Rohr aus PP.
Bettung nach DIN EN 1610, Typ 1 herstellen. Boden für
Leitungszone liefern und einbauen.
Fließsohlentiefe bis 1,25 m. Überdeckungshöhe nach Un-
terlagen des AG.
Ringsteifigkeit SN 8 nach DIN EN ISO 9969.
Straßenverkehrslast = LM 1 nach DIN EN 1991-2. Statische Berechnung aufstellen und in prüffähiger Form liefern.
In vom AN eingebauten und verdichteten Boden. Aushub
seitlich lagern und zum Verfüllen verwenden. Überschüssigen Aushub nach Wahl des AN verwerten.
Menge: 5,000 m
Zuordnung: 110

**04.01.0025 Schachtanschluss herstellen (Zul.) Rohr DN 150*Kunststoff-Rohr Betonfertigteile*Anschluss+Gelenk**
StL-Nr. 224110362034103
Rohrleitung an Schacht anschließen, Anschluss abdichten. Vergütet wird der Mehraufwand für das Herstellen
des Anschlusses einschließlich Passstücke gegenüber der
bis zur Innenfläche des Schachtes durchgemessenen Rohrleitung.
Rohrleitung DN/ID 150.
Rohr aus Kunststoff.
Schacht aus Betonfertigteilen.
Anschluss mit Schachtanschlussstück und Gelenkstück.
Menge: 4,000 St
Zuordnung: 110

**04.01.0026 Schachtanschluss herstellen (Zul.) Rohr DN 150*Kunststoff-Rohr Kunststoff*Anschluss+Gelenk**
StL-Nr. 224110362034403
Rohrleitung an Schacht anschließen, Anschluss abdichten. Vergütet wird der Mehraufwand für das Herstellen
des Anschlusses einschließlich Passstücke gegenüber der
bis zur Innenfläche des Schachtes durchgemessenen Rohrleitung.
Rohrleitung DN/ID 150.
Rohr aus Kunststoff.
Schacht aus Kunststoff.
Anschluss mit Schachtanschlussstück und Gelenkstück.
Menge: 4,000 St
Zuordnung: 110

**04.01.0027 Schachtanschluss herstellen (Zul.) Rohr DN 200*Kunststoff-Rohr Betonfertigteile*Anschluss+Gelenk**
StL-Nr. 224110362044103
Rohrleitung an Schacht anschließen, Anschluss abdichten. Vergütet wird der Mehraufwand für das Herstellen
des Anschlusses einschließlich Passstücke gegenüber der
bis zur Innenfläche des Schachtes durchgemessenen Rohrleitung.
Rohrleitung DN/ID 200.
Rohr aus Kunststoff.
Schacht aus Betonfertigteilen.
Anschluss mit Schachtanschlussstück und Gelenkstück.
Menge: 9,000 St
Zuordnung: 110

*Hinweis*
Die Position beinhaltet das Anschließen einer
Bestandsquerung an den neuen Betonfertigteilschacht S4
und S9.
Alle damit einhergehenden Erschwernisse sind in die
Position einzukalkulieren.

**04.01.0028 Schachtanschluss herstellen (Zul.) Rohr DN 300*Beton-Rohr Betonfertigteile*Öffnung herst. Anschluss+Gelenk**
StL-Nr. 224110362061113
Rohrleitung an Schacht anschließen, Anschluss abdichten. Vergütet wird der Mehraufwand für das Herstellen
des Anschlusses einschließlich Passstücke gegenüber der
bis zur Innenfläche des Schachtes durchgemessenen Rohrleitung.
Rohrleitung DN/ID 300.
Rohr aus Beton.
Schacht aus Betonfertigteilen.
Öffnung für Rohranschluss durch Bohren herstellen.
Anschluss mit Schachtanschlussstück und Gelenkstück.
Menge: 2,000 St
Zuordnung: 110

**04.01.0029 Schachtanschluss herstellen (Zul.) Rohr DN 300*Kunststoff-Rohr Betonfertigteile*Anschluss+Gelenk**
StL-Nr. 224110362064103
Rohrleitung an Schacht anschließen, Anschluss abdichten. Vergütet wird der Mehraufwand für das Herstellen
des Anschlusses einschließlich Passstücke gegenüber der
bis zur Innenfläche des Schachtes durchgemessenen Rohrleitung.
Rohrleitung DN/ID 300.
Rohr aus Kunststoff.
Schacht aus Betonfertigteilen.
Anschluss mit Schachtanschlussstück und Gelenkstück.
Menge: 2,000 St
Zuordnung: 110

**04.01.0030 Baustoff lief.,in Leitungsgr. einb. gemkörn. Boden*Tiefe >1,25-1,75m Rohr DN 300*oberh.Leitungsz. Abrechnung senkr.**
StL-Nr. 224108238222011
Baustoff nach Unterlagen des AG liefern, in Leitungsgraben einschließlich Schachtbaugruben einbauen und
verdichten. Einbaudokumentation nach Unterlagen des AG
übergeben.
Baustoff = gemischtkörniger Boden.
Grabentiefe über 1,25 bis 1,75 m.
Breite der Grabensohle für Rohr DN 300.
Baustoff nach Verlegen der Leitung in Graben oberhalb
der Leitungszone und in Baugruben einbauen und verdichten.
Abrechnung mit senkrechten Wänden entsprechend
der Abrechnung beim Aushub.
Menge: 30,000 m3
Zuordnung: 108

#### Abschnitt 04.02 INSPEKTION NEU & BESTAND

**04.02.0001 Entwässerungsleitung reinigen Kamera/Dicht. Füll. bis 50 v.H.*Räumg. verwerten**
StL-Nr. 224110903199931
Entwässerungsleitung im Hochdruck- oder Vakuumspülverfahren reinigen. Räumgut vorentwässern.
Reinigung zur Vorbereitung auf die Kameradurchfahrung
bzw. Dichtheitsprüfung.
Rohr DN/ID 'DN 200 '
Rohr 'Mehrzweckrohr'
Haltungslänge 'bis 93 m. '
Verschmutzung bis 50 v.H. der Profilhöhe.
Räumgut nach Wahl des AN verwerten.
Menge: 1250,000 m
Zuordnung: 110

**04.02.0002 Schacht reinigen Kamera/Dicht.*Tiefe bis 1,25 m Räumg. verwerten**
StL-Nr. 22411090519910001
Entwässerungsschacht im Hochdruck- oder Vakuumspülverfahren reinigen. Räumgut vorentwässern.
Reinigung zur Vorbereitung auf die Kameradurchfahrung
bzw. Dichtheitsprüfung.
Schacht 'DN 400'
Schacht 'Kunststoff '
Schachttiefe ab OK Abdeckung bis 1,25 m.
Räumgut nach Wahl des AN verwerten.
Menge: 15,000 St
Zuordnung: 110

**04.02.0003 Entwässerungsleitung reinigen Kamera/Dicht. Füll. bis 50 v.H.*Räumg. verwerten**
StL-Nr. 224110903199931
Entwässerungsleitung im Hochdruck- oder Vakuumspülverfahren reinigen. Räumgut vorentwässern.
Reinigung zur Vorbereitung auf die Kameradurchfahrung
bzw. Dichtheitsprüfung.
Rohr DN/ID 'DN 300 '
Rohr 'Betonrohr'
Haltungslänge 'bis 15 m. '
Verschmutzung bis 50 v.H. der Profilhöhe.
Räumgut nach Wahl des AN verwerten.
Menge: 20,000 m
Zuordnung: 110

**04.02.0004 Entwässerungsleitung reinigen Kamera/Dicht. Füll. bis 50 v.H.*Räumg. verwerten**
StL-Nr. 224110903199931
Entwässerungsleitung im Hochdruck- oder Vakuumspülverfahren reinigen. Räumgut vorentwässern.
Reinigung zur Vorbereitung auf die Kameradurchfahrung
bzw. Dichtheitsprüfung.
Rohr DN/ID 'DN 300 '
Rohr 'Kunststoffrohr'
Haltungslänge 'bis 15 m. '
Verschmutzung bis 50 v.H. der Profilhöhe.
Räumgut nach Wahl des AN verwerten.
Menge: 30,000 m
Zuordnung: 110

**04.02.0005 Schacht reinigen Kamera/Dicht.*Tiefe bis 1,25 m Räumg. verwerten**
StL-Nr. 22411090519910001
Entwässerungsschacht im Hochdruck- oder Vakuumspülverfahren reinigen. Räumgut vorentwässern.
Reinigung zur Vorbereitung auf die Kameradurchfahrung
bzw. Dichtheitsprüfung.
Schacht 'DN 1000'
Schacht 'Beton.'
Schachttiefe ab OK Abdeckung bis 1,25 m.
Räumgut nach Wahl des AN verwerten.
Menge: 5,000 St
Zuordnung: 110

**04.02.0006 Kameradurchfahrung ausführen Rohr DN 200*Kunststoff*SL. Dokumentation**
StL-Nr. 22411091202490119
Kameradurchfahrung von Entwässerungsrohrleitungen ausführen. Auf Schadstellen untersuchen und auf Da-
tenträger dokumentieren. Datenträger dem AG übergeben.
Abrechnung nach Länge der Rohrleitung.
Rohrleitung DN/ID 200.
Rohr aus Kunststoff.
Haltungslänge 'bis 93m, '
Befahrung der Sammelleitung.
Dokumentation mit Angabe von Haltung, Rohrmaterial,
Rohrdurchmesser, Haltungslänge, Gefälle im Rohr und
Stationierung von seitlichen Zuläufen und Schadstellen
schriftlich vorlegen.
Daten 'aufbereitet in Video-Datenformat MOV, MP4 WAV
oder WMA'
Menge: 1250,000 m
Zuordnung: 110

**04.02.0007 Kameradurchfahrung ausführen Rohr DN 300 Haltung bis 30 m*SL. Dokumentation**
StL-Nr. 22411091204910119
Kameradurchfahrung von Entwässerungsrohrleitungen ausführen. Auf Schadstellen untersuchen und auf Da-
tenträger dokumentieren. Datenträger dem AG übergeben.
Abrechnung nach Länge der Rohrleitung.
Rohrleitung DN/ID 300.
Rohr 'Kunststoff und Beton.'
Haltungslänge bis 30,00 m.
Befahrung der Sammelleitung.
Dokumentation mit Angabe von Haltung, Rohrmaterial,
Rohrdurchmesser, Haltungslänge, Gefälle im Rohr und
Stationierung von seitlichen Zuläufen und Schadstellen
schriftlich vorlegen.
Daten 'aufbereitet in Video-Datenformat MOV, MP4 WAV
oder WMA.'
Menge: 50,000 m
Zuordnung: 110

#### Abschnitt 04.03 SUCHGRÄBEN

**04.03.0001 Suchgraben herstellen*Tiefe bis 1,25 m nur Handschacht.*Boden einb.u.v. Abrechnung Abtrag**
StL-Nr. 22410891291100101
Suchgraben nach Unterlagen des AG einschließlich Handschachtung herstellen. Aushub zur Wiederverwendung
seitlich lagern. Beschreibung der Homogenbereiche nach
Unterlagen des AG.
Homogenbereiche 'nach Unterlagen des AG. '
Grabentiefe bis 1,25 m.
Nur Handschachtung.
Seitlich gelagerten Boden einbauen und verdichten.
Abrechnung nach Abtragsprofilen.
Menge: 20,000 m3
Zuordnung: 108

**04.03.0002 Suchgraben herstellen*Tiefe >1,25-1,75m nur Handschacht.*Boden einb.u.v. Abrechnung Abtrag**
StL-Nr. 22410891292100101
Suchgraben nach Unterlagen des AG einschließlich Handschachtung herstellen. Aushub zur Wiederverwendung
seitlich lagern. Beschreibung der Homogenbereiche nach
Unterlagen des AG.
Homogenbereiche 'nach Unterlagen des AG. '
Grabentiefe über 1,25 bis 1,75 m.
Nur Handschachtung.
Seitlich gelagerten Boden einbauen und verdichten.
Abrechnung nach Abtragsprofilen.
Menge: 20,000 m3
Zuordnung: 108

**04.03.0003 Suchgraben herstellen nur Handschacht.*Boden einb.u.v. Abrechnung Abtrag**
StL-Nr. 22410891299100101
Suchgraben nach Unterlagen des AG einschließlich Handschachtung herstellen. Aushub zur Wiederverwendung
seitlich lagern. Beschreibung der Homogenbereiche nach
Unterlagen des AG.
Homogenbereiche 'nach Unterlagen des AG '
Grabentiefe '1,75 - 2,50 m'
Nur Handschachtung.
Seitlich gelagerten Boden einbauen und verdichten.
Abrechnung nach Abtragsprofilen.
Menge: 20,000 m3
Zuordnung: 108

### Bereich 05 AUSSTATTUNG

*Hinweis*
Die Demarkierung wird nur vergütet, sofern dies in
einem gesonderten Arbeitsgang erfolgt und der
Markierungsabfall getrennt v .Asphaltfräsgut bzw.
Asphaltaufbruch entsorgt wird.

*Hinweis*
Vorhandene Mark. ist für späteres Wiedermarkieren durch
den AN zu sichern, unabhänig der Demarkierungsart.

#### Abschnitt 05.01 Demarkierung

**05.01.0001 Längsmarkierung entfernen durchg.Fb.begr.*Breite 0,12 m sonst. Markierung*a.Asphaltdecksch. Deckenerneuerung*Abf.d. Verw.zuf.**
StL-Nr. 22113100511211001
Längsmarkierung einschl. evtl. Sperrflächenumrandung
entfernen. Abgerechnet wird der entfernte Strich, bei
Doppelstrichen zwei Striche.
Durchgehender Strich als Fahrbahnbegrenzung.
Strichbreite = 0,12 m.
Markierungsstoffart = sonstiger spritzbarer Markierungsstoff.
Auf Asphaltdeckschicht.
Entfernen für Deckenerneuerung.
Abfall aufnehmen und nach Wahl des AN verwerten.
Menge: 430,000 m
Zuordnung: 131

#### Abschnitt 05.02 Markierung

**05.02.0001 Markierungsfläche reinigen**
StL-Nr. 22113111099
Fläche für Markierung reinigen. Kehrgut aufnehmen und
nach Wahl des AN verwerten. Abgerechnet wird die zu
markierende Fläche. Bei Pfeil, Buchstabe, Ziffer, Verkehrsschild, und Piktogramm ergibt sich die Fläche aus
dem kleinsten umschließenden Rechteck.
Reinigung 'nach Wahl des AN '
Menge: 725,000 m2
Zuordnung: 131

**05.02.0002 Markierungsfläche trocknen**
StL-Nr. 221131105
Fläche für Markierung schonend trocknen. Abgerechnet
wird die zu markierende Fläche. Bei Pfeil, Buchstabe,
Ziffer, Verkehrsschild und Piktogramm ergibt sich die
Fläche aus dem kleinsten umschließenden Rechteck.
Menge: 725,000 m2
Zuordnung: 131

*Hinweis*
Zur Herstellung der Markierung über mehrere Bauphasen.
Der mehrmalige An-/Abtransport ist mit
einzukalkulieren.

**05.02.0003 Einsatz eines Trocknungsgerätes**
Einsatz eines Trocknungsgerätes
Einsatz eines deckenschonendes Trocknungsgerätes mit
starkem Heißluftgebläse und einer Arbeitsbreite von
mind. 30cm.
Menge: 1,000 St

**05.02.0004 Längsmarkierung Typ I herstellen durchg.Fb.begr.*Breite 0,12 m mit Vormarkierung*mehrkomp. Farbe*mind. P 5**
StL-Nr. 22113140511129299
Längsmarkierung Typ I einschl. evtl. Sperrflächenumrandung als endgültige Markierung herstellen. Abgerechnet
wird der markierte Strich, bei Doppelstrichen zwei
Striche.
Durchgehend als Fahrbahnbegrenzung.
Strichbreite = 0,12 m.
Strich mit Vormarkierung.
Markierungssystem aus mehrkomponentiger lösemittelarmer
Farbe (High-Solid).
Schichtdicke 'mit einer Gesamtdicke von 0,8 mm, zu je
0,4mm, jeweils mit Nachstreumitteln, auftragen. Die
Markierung ist in zwei gegenläufigen Arbeitsgängen
aufzubringen. Der letzte Arbeitsgang muss in
Fahrtrichtung erfolgen.'
Verkehrsklasse mindestens P 5.
Markierung auf 'neu hergestellter Asphaltdeckschicht'
Menge: 1810,000 m
Zuordnung: 131

#### Abschnitt 05.03 Beschilderung

**05.03.0001 Verkehrsschild abbauen Größe bis 1,1 m2*Rohrpf. bis 76,1 Fundament entf.*neben d. Fahrbahn*Boden a.Bst.verf.**
StL-Nr. 22113001110051191
Verkehrsschild ggf. mit Aufstellvorrichtung abbauen.
Schildgröße bis 1,1 m2.
Aufstellvorrichtung = Rohrpfosten, DU bis 76,1 mm abbauen.
Fundament entfernen.
Schild neben der Fahrbahn.
Abgebaute Stoffe 'Schilder, Pfosten sowie restl.
Aufbruchgut nach Wahl des AN verwerten.'
Fundamentlöcher mit Boden aus dem Baubereich flächenhaft verfüllen und verdichten.
Menge: 11,000 St
Zuordnung: 130

**05.03.0002 Verkehrsschild abbauen Größe bis 1,1 m2 1 Gabelständer*Fundament entf. neben d. Fahrbahn*Stoffe d.Verw.zuf Boden a.Bst.verf.**
StL-Nr. 22113001119251121
Verkehrsschild ggf. mit Aufstellvorrichtung abbauen.
Schildgröße bis 1,1 m2.
Schild 'Richtungstafel in Kurven'
Aufstellvorrichtung = 1 Gabelständer abbauen.
Fundament entfernen.
Schild neben der Fahrbahn.
Abgebaute Stoffe nach Wahl des AN verwerten.
Fundamentlöcher mit Boden aus dem Baubereich flächenhaft verfüllen und verdichten.
Menge: 4,000 St
Zuordnung: 130

**05.03.0003 Verkehrsschild anbringen*Größe 2 einseitig*Folie RA 2 Profilverstärkt*St.Rohrsch.Plan I UK Schild unt.2 m**
StL-Nr. 22113010199212311
Verkehrsschild nach Unterlagen des AG anbringen.
Schild 'Richtungstafel in Kurven '
Größe 2.
Einseitig.
Mit retroreflektierender Folie der Klasse RA 2.
Schild = profilverstärkt.
Befestigung mit Stahl-Rohrschelle, feuerverzinkt, nach
IVZ-Norm, Standardplan I. Verschraubung aus nicht rostendem Stahl mind. der Stahlsorte A 2.
Anbringung neben der Fahrbahn. Unterkante des Schildes
unter 2,00 m über der Verkehrsfläche.
Menge: 4,000 St
Zuordnung: 130

**05.03.0004 Verkehrsschild anbringen*Größe 2 einseitig*Folie RA 2 Profilverstärkt*St.Rohrsch.Plan I UK Schild unt.2 m**
StL-Nr. 22113010199212311
Verkehrsschild nach Unterlagen des AG anbringen.
Schild 'Landschaftsschutzgebiet. '
Größe 2.
Einseitig.
Mit retroreflektierender Folie der Klasse RA 2.
Schild = profilverstärkt.
Befestigung mit Stahl-Rohrschelle, feuerverzinkt, nach
IVZ-Norm, Standardplan I. Verschraubung aus nicht rostendem Stahl mind. der Stahlsorte A 2.
Anbringung neben der Fahrbahn. Unterkante des Schildes
unter 2,00 m über der Verkehrsfläche.
Menge: 1,000 St
Zuordnung: 130

**05.03.0005 Rohrpfosten aufstellen Länge bis 1500 mm*R.St. 76,1/2,0 mm mit Erdanker*Boden Unterl. AG Ortb.0,4/0,4/0,8*Aushub i.Bst.vert Preisänd. Pfosten**
StL-Nr. 22113030212101711
Rohrpfosten mit Abdeckkappe für Verkehrsschild aufstellen einschl. anfallenden Aushubarbeiten. Stahlteile
feuerverzinkt. Umgebende Fläche entsprechend dem früheren Zustand herstellen.
Pfostenlänge = bis 1500 mm
Rohr = Stahl 76,1/2,0 mm.
Pfosten mit biegesteifem Erdanker aus Rundstahl, ca.
250 mm vom unteren Rohrende.
Aufstellung in Boden/Homogenbereich nach Unterlagen des
AG.
Fundament aus Ortbeton  C 12/15 0,40/0,40, Tiefe 0,80 m
herstellen.
Überschüssigen Aushub innerhalb der Baustelle flächenhaft verteilen.
Bei Änderung der Pfostenlänge verändert sich der Einheitspreis im Verhältnis zur ausgeschriebenen Pfostenlänge. Basislänge für die Abrechnung ist bei Mehrlängen
die maximal, bei Minderlängen die minimal ausgeschriebene Pfostenlänge.
Menge: 4,000 St
Zuordnung: 130

**05.03.0006 Rohrpfosten aufstellen Länge>1500-2000mm*R.St. 76,1/2,0 mm mit Erdanker*Boden Unterl. AG Ortb.0,4/0,4/0,8*Aushub i.Bst.vert Preisänd. Pfosten**
StL-Nr. 22113030222101711
Rohrpfosten mit Abdeckkappe für Verkehrsschild aufstellen einschl. anfallenden Aushubarbeiten. Stahlteile
feuerverzinkt. Umgebende Fläche entsprechend dem früheren Zustand herstellen.
Pfostenlänge = über 1500 mm bis 2000 mm.
Rohr = Stahl 76,1/2,0 mm.
Pfosten mit biegesteifem Erdanker aus Rundstahl, ca.
250 mm vom unteren Rohrende.
Aufstellung in Boden/Homogenbereich nach Unterlagen des
AG.
Fundament aus Ortbeton  C 12/15 0,40/0,40, Tiefe 0,80 m
herstellen.
Überschüssigen Aushub innerhalb der Baustelle flächenhaft verteilen.
Bei Änderung der Pfostenlänge verändert sich der Einheitspreis im Verhältnis zur ausgeschriebenen Pfostenlänge. Basislänge für die Abrechnung ist bei Mehrlängen
die maximal, bei Minderlängen die minimal ausgeschriebene Pfostenlänge.
Menge: 1,000 St
Zuordnung: 130

#### Abschnitt 05.04 Geländerarbeiten

*Hinweis*
Die Holztreppe befindet sich an Stat. 0+500 und stellt
zur Zeit einen Zugang zu einem Kleingartengrundstück
dar.

**05.04.0001 Holztreppe abbrechen**
Abbruch der Treppe mit Geländer aus Holz, im Rahmen
einer Totalabbruchmaßnahme. Abfall ist nicht
gefährlich. Stufenlänge 60 cm; Breite 28 cm, Steigung 5
St, Abbruchdicke 5 cm, Wichte des Abruchstoffes DIN EN
1991-1-1 7,5 kN/m³, Arbeitshöhe bis 2 m, Ausführung
Staubarm TRGS 559, aufgenommene Stoffe sammeln und
laden. Die Entsorgung wird nicht gesondert vergütet.
Menge: 1,000 St

**05.04.0002 Holzgeländer herstellen Gel. an Treppe*Höhe 1,20 m Pf.länge 1,50 m*Pf.Nadelh. D12-14 Pf.abstand 2,50m*Holm halbr.D12cm Aushub verteilen**
StL-Nr. 22112840313121201
Holzgeländer nach Unterlagen des AG, einschließlich der
erforderlichen Erdarbeiten herstellen. Abgerechnet wird
nach Länge des Handlaufs zwischen den Achsen der Endpfosten bzw. Endstäben.
Geländer an Treppe.
Höhe = 1,20 m.
Pfostenlänge = 1,50 m.
Pfosten aus Nadelholz, kesseldruckimprägniert, Durchmesser 12 bis 14 cm.
Pfostenabstand = 2,50 m.
Holmgeländer mit einem Zwischenholm aus Nadelholz halbrund, kesseldruckimprägniert, Durchmesser = 12 cm.
Bodenklasse 3 bis 5, Aushubmaterial innerhalb der Baustelle flächenhaft verteilen.
Menge: 3,000 m
Zuordnung: 128

### Bereich 06 LEISTUNGEN A. RECHNUNG D. LANDES

*Hinweis*
Dem AN obliegen die Auftraggeberaufgaben gemäß
Baustellenverordnung BaustellV, für die Leistungen
dieser Ausschreibung und auch für die Arbeiten nach den
gesonderten Fachlosen für LOS 2 -
Fahrzeugrückhaltesysteme und LOS 3 - Verkehrssicherung.

#### Abschnitt 06.01 LEISTUNGEN N. BAUSTELLENVERORDNUNG

**06.01.0001 Vorankündigung erstellen**
StL-Nr. 219101508
Vorankündigung gemäß Baustellenverordnung erstellen und
spätestens zwei Wochen vor Einrichten der Baustelle der
zuständigen Behörde übermitteln. Vorankündigung sichtbar und witterungsgeschützt auf der Baustelle aushängen. Bei erheblichen Änderungen während der Bauzeit
anpassen.
Menge: 1,000 Psch
Zuordnung: 101

**06.01.0002 SiGe-Plan erstellen**
StL-Nr. 219101513
Sicherheits- und Gesundheitsschutzplan (SiGe-Plan) nach
RAB 31 erstellen und mit dem Sicherheits- und Gesundheitsschutzkoordinator dieser und weiterer berührter
Baustellen abstimmen. Bei erheblichen Änderungen in der
Ausführung des Bauvorhabens anpassen. Den SiGe-Plan für
jeden Beschäftigten einsehbar auf der Baustelle vorhalten.
Menge: 1,000 Psch
Zuordnung: 101

**06.01.0003 SiGe-Koordinator stellen.**
StL-Nr. 219101528
Sicherheits- und Gesundheitsschutzkoordinator während
der Ausführung des Bauvorhabens nach RAB 30 und Unterlagen des AG stellen.
Menge: 1,000 Psch
Zuordnung: 101

#### Abschnitt 06.02 HILFSLEISTUNGEN F. KONTROLLPRÜF.

**06.02.0001 Probegefäß liefern 10-l-Blecheimer*Mithilfe Kprüf.**
StL-Nr. 21910171211
Probegefäß zur Aufnahme von Baustoffproben, für Kontrollprüfungen und für Rückstellproben des AG liefern.
Probegefäß = sauberer 10-l-Blecheimer mit dicht schließendem Deckel.
Mithilfe bei der Probennahme im Baubereich nach Angaben
des AG.
Menge: 20,000 St
Zuordnung: 101

*Hinweis*
Bohrkernentnahme n. TP A-27 zur Kontrolle des
Schichtenverbundes nach Leutner. Bohrkerne ohne
Gefügestörung, mit glatten, reifenfreien Mantelflächen
orthogonal zur Straßenoberfläche entn. Fahrtrichtung am
Bohrkern kennzeichnen.

**06.02.0002 Bohrkern entnehmen Kern-DU 15 cm*Tiefe bis 30cm Asphaltschicht**
Bohrkern für Kontrollprüfungen nach Angabe des AG entnehmen und im Baubereich dem AG übergeben. Bohrloch
fachgerecht verfüllen.
Bohrkerndurchmesser 15 cm.
Bohrtiefe bis 30 cm.
Material = Asphaltschicht.
Verfüllmaterial '= Splitt 11/16, die oberern 4 cm mit
Heißasphaltmischgutmaterial.
Verfüllmaterial verdichten.'
Menge: 3,600 m
Zuordnung: 101

*Hinweis*
Bohrkernentnahme für sonstige Kontrollprüfungen.

**06.02.0003 Bohrkern entnehmen Kern-DU 15 cm*Tiefe bis 30cm Asphaltschicht**
Bohrkern für Kontrollprüfungen nach Angabe des AG entnehmen und im Baubereich dem AG übergeben. Bohrloch
fachgerecht verfüllen.
Bohrkerndurchmesser 15 cm.
Bohrtiefe bis 30 cm.
Material = Asphaltschicht.
Verfüllmaterial '= Splitt 11/16, die oberern 4 cm mit
Heißasphaltmischgutmaterial.
Verfüllmaterial verdichten.'
Menge: 3,600 m
Zuordnung: 101

**06.02.0004 Bohrkern entnehmen Kern-DU 15 cm*Tiefe bis 30cm Asphaltschicht**
Bohrkern für Kontrollprüfungen nach Angabe des AG entnehmen und im Baubereich dem AG übergeben. Bohrloch
fachgerecht verfüllen.
Bohrkerndurchmesser 15 cm.
Bohrtiefe bis 20 cm.
Material = Hydraulisch gebundene Tragschicht.
Verfüllmaterial '= Splitt 16/32,
Verfüllmaterial verdichten.'
Menge: 3,600 m
Zuordnung: 101

USt %: 19,00
